# Vàlvula d'aire comprimit

- Propietat de l'arxiu: CYPE Ingenieros S.A.
- Format: FIEBDC-3/2016
- Programa: Generador de preus de la construcció. CYPE Ingenieros, S.A.
- Data: 05/07/2024
- Divisa: EUR
- Costos indirectes: 3 %
- IVA: 21 %

## I Instal·lacions

### IX Aire comprimit i gasos medicinals

#### IXW Elements

**IXW010** U Vàlvula d'aire comprimit.
Vàlvula d'esfera de llautó acabat cromat, PN=25 bar, amb rosca cilíndrica GAS mascle-femella, de 1/2" de diàmetre, amb comandament de palanca.
Inclou: Col·locació. Connexionat i comprovació del seu correcte funcionament.
Criteri d'amidament de projecte: Nombre d'unitats previstes, segons documentació gràfica de Projecte.
Criteri de mesura d'obra: Es mesurarà el nombre d'unitats realment executades segons especificacions de Projecte.

| Codi | Ut | Descripció | Rendiment | Preu | Import |
|---|---|---|---|---|---|
| mt43vac010a | U | Vàlvula d'esfera de llautó acabat cromat, PN=25 bar, amb rosca cilíndrica GAS mascle-femella, de 1/2" de diàmetre, amb comandament de palanca. (material) | 1 | 18.34 | 18.340 |
| mo008 | h | Oficial 1ª lampista. (mà d'obra) | 0.12 | 29.34 | 3.521 |
| mo107 | h | Ajudant lampista. (mà d'obra) | 0.12 | 25.25 | 3.030 |
| % | % | Costos directes complementaris | 2 % | 24.891 | 0.498 |
|  |  | Costos directes |  |  | 25.389 |
