# Estor enrotllable "PERSAX" de teixit ignífug perforat, per a ús exterior

- Propietat de l'arxiu: CYPE Ingenieros S.A.
- Format: FIEBDC-3/2016
- Programa: Generador de preus de la construcció. CYPE Ingenieros, S.A.
- Data: 13/06/2024
- Divisa: EUR
- Costos indirectes: 3 %
- IVA: 21 %

## L Fusteria, manyeria, vidres i proteccions solars

### LS Proteccions solars

#### LSE Estors enrotllables

**LSE030** U Estor enrotllable "PERSAX" de teixit ignífug perforat, per a ús exterior.
Estor enrotllable exterior, "PERSAX", de 1000 mm d'amplada i 1000 mm d'altura, amb teixit ignífug perforat, model Sarga 555, de fils de fibra de vidre recoberts de PVC, color a escollir, guia de 60 mm de profunditat, molls interiors per millorar el tibat del teixit, accionament motoritzat amb polsador, amb motor model Jet 10/17 de 140 W, "PERSAX", amb comandament mural, per a regulació de l'altura.
Inclou: Replanteig. Muntatge de l'estor enrotllable amb guies i calaix. Ancoratge de les guies al parament. Instal·lació del motor i els components de l'accionament. Connexionat elèctric.
Criteri d'amidament de projecte: Nombre d'unitats previstes, segons documentació gràfica de Projecte.
Criteri de mesura d'obra: Es mesurarà el nombre d'unitats realment executades segons especificacions de Projecte.

| Codi | Ut | Descripció | Rendiment | Preu | Import |
|---|---|---|---|---|---|
| mt44pax010aab | U | Estor enrotllable exterior, "PERSAX", de 1000 mm d'amplada i 1000 mm d'altura, amb teixit ignífug perforat, model Sarga 555, de fils de fibra de vidre recoberts de PVC, color a escollir, guia de 60 mm de profunditat, molls interiors per millorar el tibat del teixit, i calaix de 100 mm d'altura. (material) | 1 | 310 | 310.000 |
| mt44pax030ma | U | Motorització d'estor enrotllable amb polsador, amb motor model Jet 10/17 de 140 W, "PERSAX", amb comandament mural, per a regulació de l'altura. (material) | 1 | 218 | 218.000 |
| mo011 | h | Oficial 1ª muntador. (mà d'obra) | 0.561 | 29.34 | 16.460 |
| mo080 | h | Ajudant muntador. (mà d'obra) | 0.842 | 25.28 | 21.286 |
| mo003 | h | Oficial 1ª electricista. (mà d'obra) | 0.779 | 29.34 | 22.856 |
| % | % | Costos directes complementaris | 2 % | 588.602 | 11.772 |
|  |  | Costos directes |  |  | 600.374 |

Residus:
- col·locació: mt44pax010aab; factor de residu 0.0438423

## Recursos

**mt44pax010aab** U Estor enrotllable exterior
Dades tècniques: Cost energètic 31.275 MJ; Emissió de CO2 1.190 kg; Codi LER 20 01 11; Massa de l'element 0.52 kg; Volum 0.000693 m3
Residus:
- embalatge: re170203 Plàstic. (component de residu); rendiment 0.1 kg; Codi LER 17 02 03; Massa de l'element 1 kg; Volum 0.001667 m3

**mt44pax030ma** U Motorització d'estor enrotllable amb polsador
Dades tècniques: Cost energètic 94.332 MJ; Emissió de CO2 4.000 kg
Residus:
- embalatge: re150101 Envasos de paper i cartró. (component de residu); rendiment 0.086 kg; Codi LER 15 01 01; Massa de l'element 1 kg; Volum 0.001333 m3
