# Màstil per a tendal de vela tensada

- Propietat de l'arxiu: CYPE Ingenieros S.A.
- Format: FIEBDC-3/2016
- Programa: Generador de preus de la construcció. CYPE Ingenieros, S.A.
- Data: 13/06/2024
- Divisa: EUR
- Costos indirectes: 3 %
- IVA: 21 %

## L Fusteria, manyeria, vidres i proteccions solars

### LS Proteccions solars

#### LSS Veles tensades

**LSS020** U Màstil per a tendal de vela tensada.
Màstil de 3500 mm d'altura, de perfil buit rodó d'acer inoxidable AISI 316 de 100 mm de diàmetre i 3 mm de gruix, soldat formant un angle de 75° a placa d'ancoratge de 300x300 mm i 10 mm de gruix amb perns per a fixació al suport.
Criteri de valoració econòmica: El preu no inclou la base suport.
Inclou: Replanteig. Fixació del màstil a la base suport.
Criteri d'amidament de projecte: Nombre d'unitats previstes, segons documentació gràfica de Projecte.
Criteri de mesura d'obra: Es mesurarà el nombre d'unitats realment executades segons especificacions de Projecte.

| Codi | Ut | Descripció | Rendiment | Preu | Import |
|---|---|---|---|---|---|
| mt44vel035w | U | Màstil de 3500 mm d'altura, de perfil buit rodó d'acer inoxidable AISI 316 de 100 mm de diàmetre i 3 mm de gruix, soldat formant un angle de 75° a placa d'ancoratge de 300x300 mm i 10 mm de gruix amb perns per a fixació al suport. (material) | 1 | 423.5 | 423.500 |
| mq04cag010a | h | Camió amb grua de fins a 6 t. (maquinària) | 0.18 | 55.38 | 9.968 |
| mo011 | h | Oficial 1ª muntador. (mà d'obra) | 1.139 | 29.34 | 33.418 |
| mo080 | h | Ajudant muntador. (mà d'obra) | 2.278 | 25.28 | 57.588 |
| % | % | Costos directes complementaris | 2 % | 524.474 | 10.489 |
|  |  | Costos directes |  |  | 534.963 |
