# Paravent de PVC

- Propietat de l'arxiu: CYPE Ingenieros S.A.
- Format: FIEBDC-3/2016
- Programa: Generador de preus de la construcció. CYPE Ingenieros, S.A.
- Data: 01/10/2024
- Divisa: EUR
- Costos indirectes: 3 %
- IVA: 21 %

## L Fusteria, manyeria, vidres i proteccions solars

### LS Proteccions solars

#### LSV Paravents

**LSV010** U Paravent de PVC.
Paravent exterior de PVC, tipus mallorquina, una fulla practicable, de lamel·les fixes, 300x600 mm, acabat blanc estàndard. Col·locació exterior en finestra.
Inclou: Col·locació i fixació del bastiment. Col·locació i fixació dels elements de penjar. Col·locació de la fulla.
Criteri d'amidament de projecte: Nombre d'unitats previstes, segons documentació gràfica de Projecte.
Criteri de mesura d'obra: Es mesurarà el nombre d'unitats realment executades segons especificacions de Projecte.

| Codi | Ut | Descripció | Rendiment | Preu | Import |
|---|---|---|---|---|---|
| mt24dbc010aa | U | Paravent exterior de PVC, tipus mallorquina, una fulla practicable, de lamel·les fixes, 300x600 mm, acabat blanc estàndard; amb ferraments de penjar i obertura, cargolam d'acer inoxidable i elements d'estanquitat. (material) | 1 | 95.37 | 95.370 |
| mt15sja100 | U | Cartutx de massilla de silicona neutra. (material) | 0.063 | 3.13 | 0.197 |
| mo018 | h | Oficial 1ª serraller. (mà d'obra) | 1.199 | 28.86 | 34.603 |
| mo059 | h | Ajudant serraller. (mà d'obra) | 0.599 | 25.36 | 15.191 |
| % | % | Costos directes complementaris | 2 % | 145.361 | 2.907 |
|  |  | Costos directes |  |  | 148.268 |

Residus:
- col·locació: mt15sja100 Cartutx de massilla de silicona neutra; factor de residu 0.06

## Recursos

**mt24dbc010aa** U Paravent exterior de PVC
Dades tècniques: Cost energètic 144.602 MJ; Emissió de CO2 14.505 kg
Residus:
- embalatge: re170203 Plàstic. (component de residu); rendiment 0.104 kg; Codi LER 17 02 03; Massa de l'element 1 kg; Volum 0.001667 m3
- embalatge: re170604 Materials d'aïllament diferents dels especificats en els codis 17 06 01 i 17 06 03. (component de residu); rendiment 0.023 kg; Codi LER 17 06 04; Massa de l'element 1 kg; Volum 0.001667 m3

**mt15sja100** U Cartutx de massilla de silicona neutra
Dades tècniques: Cost energètic 87.088 MJ; Emissió de CO2 3.667 kg; Codi LER 17 09 04; Massa de l'element 0.45 kg; Volum 0.0003 m3
Residus:
- embalatge: re170203 Plàstic; rendiment 0.1 kg
