# Paravent d'alumini

- Propietat de l'arxiu: CYPE Ingenieros S.A.
- Format: FIEBDC-3/2016
- Programa: Generador de preus de la construcció. CYPE Ingenieros, S.A.
- Data: 01/10/2024
- Divisa: EUR
- Costos indirectes: 3 %
- IVA: 21 %

## L Fusteria, manyeria, vidres i proteccions solars

### LS Proteccions solars

#### LSV Paravents

**LSV020** U Paravent d'alumini.
Paravent d'alumini, tipus mallorquina, d'una fulla practicable, de lamel·les fixes, de 500x1500 mm, acabat en anoditzat natural, amb un gruix mínim de 15 micres, gamma bàsica. Col·locació exterior en finestra. Gruix i qualitat del procés d'anoditzat garantit pel segell EWAA-EURAS. Inclús silicona neutra per al segellat dels junts perimetrals, ferraments de penjar i obertura, caragols d'acer inoxidable, elements d'estanquitat i accessoris.
Inclou: Col·locació i fixació del bastiment. Col·locació i fixació dels elements de penjar. Col·locació de la fulla.
Criteri d'amidament de projecte: Nombre d'unitats previstes, segons documentació gràfica de Projecte.
Criteri de mesura d'obra: Es mesurarà el nombre d'unitats realment executades segons especificacions de Projecte.

| Codi | Ut | Descripció | Rendiment | Preu | Import |
|---|---|---|---|---|---|
| mt25dcg010a | m | Perfil d'alumini anoditzat natural, per a conformat de marc de finestra en sistemes de finestrons practicables, gamma bàsica, inclús junts d'estanquitat de la fulla, amb el certificat de qualitat EWAA-EURAS (QUALANOD). (material) | 4 | 3.98 | 15.920 |
| mt25dcg060a | m | Perfil d'alumini anoditzat natural, per a conformat de fulla de finestra en sistemes de finestrons, gamma bàsica, inclús junt d'estanquitat de la fulla, amb el certificat de qualitat EWAA-EURAS (QUALANOD). (material) | 3.8 | 4.13 | 15.694 |
| mt25dcg066a | m | Perfil d'alumini anoditzat natural, per a conformat de complement porta lamel·les en sistemes de finestrons, gamma bàsica, amb el certificat de qualitat EWAA-EURAS (QUALANOD). (material) | 0.64 | 1.56 | 0.998 |
| mt25dcg070a | m | Perfil d'alumini anoditzat natural, per a conformat de lamel·la terminal en sistemes de finestrons, gamma bàsica, amb el certificat de qualitat EWAA-EURAS (QUALANOD). (material) | 0.64 | 3.08 | 1.971 |
| mt25dcg090a | m | Perfil d'alumini anoditzat natural, per a conformat de lamel·la fixa en sistemes de finestrons, gamma bàsica, amb el certificat de qualitat EWAA-EURAS (QUALANOD). (material) | 11.52 | 2.26 | 26.035 |
| mt25pfx200ea | U | Kit compost per escaires, tapes de condensació i sortida d'aigua, i ferramentes de finestra practicable d'obertura cap a l'interior d'una fulla. (material) | 1 | 24.77 | 24.770 |
| mt15sja100 | U | Cartutx de massilla de silicona neutra. (material) | 0.14 | 3.13 | 0.438 |
| mo018 | h | Oficial 1ª serraller. (mà d'obra) | 1.199 | 28.86 | 34.603 |
| mo059 | h | Ajudant serraller. (mà d'obra) | 1.199 | 25.36 | 30.407 |
| % | % | Costos directes complementaris | 2 % | 150.836 | 3.017 |
|  |  | Costos directes |  |  | 153.853 |

Residus:
- col·locació: mt25dcg010a; factor de residu 0.048
- col·locació: mt25dcg060a; factor de residu 0.048
- col·locació: mt25dcg066a; factor de residu 0.048
- col·locació: mt25dcg070a; factor de residu 0.048
- col·locació: mt25dcg090a; factor de residu 0.048
- col·locació: mt15sja100 Cartutx de massilla de silicona neutra; factor de residu 0.06

## Recursos

**mt25dcg010a** m Perfil d'alumini anoditzat natural
Dades tècniques: Cost energètic 571.984 MJ; Emissió de CO2 43.224 kg; Codi LER 17 04 02; Massa de l'element 5 kg; Volum 0.003333 m3
Residus:
- embalatge: re170203 Plàstic. (component de residu); rendiment 0.005 kg; Codi LER 17 02 03; Massa de l'element 1 kg; Volum 0.001667 m3

**mt25dcg060a** m Perfil d'alumini anoditzat natural
Dades tècniques: Cost energètic 287.377 MJ; Emissió de CO2 21.710 kg; Codi LER 17 04 02; Massa de l'element 2.51 kg; Volum 0.001673 m3
Residus:
- embalatge: re170203 Plàstic; rendiment 0.005 kg

**mt25dcg066a** m Perfil d'alumini anoditzat natural
Dades tècniques: Cost energètic 287.377 MJ; Emissió de CO2 21.710 kg; Codi LER 17 04 02; Massa de l'element 2.51 kg; Volum 0.001673 m3
Residus:
- embalatge: re170203 Plàstic; rendiment 0.005 kg

**mt25dcg070a** m Perfil d'alumini anoditzat natural
Dades tècniques: Cost energètic 287.377 MJ; Emissió de CO2 21.710 kg; Codi LER 17 04 02; Massa de l'element 2.51 kg; Volum 0.001673 m3
Residus:
- embalatge: re170203 Plàstic; rendiment 0.005 kg

**mt25dcg090a** m Perfil d'alumini anoditzat natural
Dades tècniques: Cost energètic 287.377 MJ; Emissió de CO2 21.710 kg; Codi LER 17 04 02; Massa de l'element 2.51 kg; Volum 0.001673 m3
Residus:
- embalatge: re170203 Plàstic; rendiment 0.005 kg

**mt15sja100** U Cartutx de massilla de silicona neutra
Dades tècniques: Cost energètic 87.088 MJ; Emissió de CO2 3.667 kg; Codi LER 17 09 04; Massa de l'element 0.45 kg; Volum 0.0003 m3
Residus:
- embalatge: re170203 Plàstic; rendiment 0.1 kg
