# Gelosia de teixit metàl·lic amb plaquetes

- Propietat de l'arxiu: CYPE Ingenieros S.A.
- Format: FIEBDC-3/2016
- Programa: Generador de preus de la construcció. CYPE Ingenieros, S.A.
- Data: 06/06/2025
- Divisa: EUR
- Costos indirectes: 3 %
- IVA: 21 %

## L Fusteria, manyeria, vidres i proteccions solars

### LS Proteccions solars

#### LSZ Gelosies

**LSZ100** m² Gelosia de teixit metàl·lic amb plaquetes.
Gelosia de teixit metàl·lic, amb un percentatge de buits entre el 25% i el 50%, format per platines assemblades amb connectors, i plaquetes fixes d'alumini, subestructura suport d'acer inoxidable AISI 316, composta de línies de càrrega i de bloqueig, caragols, rosques i volanderes d'acer inoxidable A4. Fins i tot tacs químics per a la fixació de la subestructura suport al parament.
Inclou: Replanteig. Fixació de l'estructura portant al parament. Col·locació del teixit metàl·lic. Col·locació dels connectors de bloqueig.
Criteri d'amidament de projecte: Superfície mesurada segons documentació gràfica de Projecte, deduint els buits de superfície major de 3 m².
Criteri de mesura d'obra: Es mesurarà la superfície realment executada segons especificacions de Projecte, deduint els buits de superfície major de 3 m².

| Codi | Ut | Descripció | Rendiment | Preu | Import |
|---|---|---|---|---|---|
| mt26btr050k | m² | Teixit metàl·lic, amb un percentatge de buits entre el 25% i el 50%, format per platines assemblades amb connectors, i plaquetes fixes d'alumini, subestructura suport d'acer inoxidable AISI 316, composta de línies de càrrega i de bloqueig, caragols, rosques i volanderes d'acer inoxidable A4. (material) | 1 | 100.9 | 100.900 |
| mt26aaq010f | U | Ancoratge químic compost per resina i vareta roscada d'acer inoxidable A4-70, segons UNE-EN ISO 3506-1; amb femella i volandera, de 12 mm de diàmetre. (material) | 4 | 4.9 | 19.600 |
| mo011 | h | Oficial 1ª muntador. (mà d'obra) | 0.719 | 30.63 | 22.023 |
| mo080 | h | Ajudant muntador. (mà d'obra) | 0.719 | 26.39 | 18.974 |
| % | % | Costos directes complementaris | 2 % | 161.497 | 3.230 |
|  |  | Costos directes |  |  | 164.727 |

Residus:
- col·locació: mt26btr050k; factor de residu 0.0075

## Recursos

**mt26btr050k** m² Teixit metàl·lic
Dades tècniques: Cost energètic 812.625 MJ; Emissió de CO2 0.275 kg; Codi LER 17 04 05; Massa de l'element 27.5 kg; Volum 0.013095 m3

**mt26aaq010f** U Ancoratge químic compost per resina i vareta roscada d'acer inoxidable A4-70
Dades tècniques: Cost energètic 15.985 MJ; Emissió de CO2 1.389 kg; Codi LER 17 09 04; Massa de l'element 0.25 kg; Volum 0.000167 m3
Residus:
- embalatge: re150101 Envasos de paper i cartró. (component de residu); rendiment 0.002 kg; Codi LER 15 01 01; Massa de l'element 1 kg; Volum 0.001333 m3
- embalatge: re170203 Plàstic. (component de residu); rendiment 0.002 kg; Codi LER 17 02 03; Massa de l'element 1 kg; Volum 0.001667 m3
