# Làmina d'ocultació, sobre envidrament interior

- Propietat de l'arxiu: CYPE Ingenieros S.A.
- Format: FIEBDC-3/2016
- Programa: Generador de preus de la construcció. CYPE Ingenieros, S.A.
- Data: 13/06/2024
- Divisa: EUR
- Costos indirectes: 3 %
- IVA: 21 %

## L Fusteria, manyeria, vidres i proteccions solars

### LV Vidres

#### LVL Làmines adhesives

**LVL010** m² Làmina d'ocultació, sobre envidrament interior.
Làmina adhesiva de polièster, amb franges horitzontals color blanc acabat setinat, de 10 mm amb una separació de 4 mm, grau d'ocultació mitjà, de 40 micres d'espessor, 1,52 m d'amplada i 25 m de longitud, no inflamable, aplicada en la cara interior de l'envidriament en interiors de façana. Inclús solució sabonosa, per a la neteja de la superfície del vidre i la col·locació de làmines adhesives.
Inclou: Neteja de la superfície del vidre. Humectació, mitjançant ruixat, de les superfícies a adherir. Aplicació i estesa de la làmina, mitjançant pressió amb rasqueta. Neteja i assecat de la superfície.
Criteri d'amidament de projecte: Superfície mesurada segons documentació gràfica de Projecte.
Criteri de mesura d'obra: Es mesurarà la superfície realment executada segons especificacions de Projecte.

| Codi | Ut | Descripció | Rendiment | Preu | Import |
|---|---|---|---|---|---|
| mt21lmc030a | l | Líquid netejador a base de solució sabonosa al 6% en aigua, per a aplicar amb polvoritzador, per a la neteja de la superfície del vidre i la col·locació de làmines adhesives. (material) | 0.15 | 0.23 | 0.035 |
| mt21lmc040h | m² | Làmina adhesiva de polièster, amb franges horitzontals color blanc acabat setinat, de 10 mm amb una separació de 4 mm, grau d'ocultació mitjà, de 40 micres d'espessor, 1,52 m d'amplada i 25 m de longitud, no inflamable, per a la seva aplicació en la cara interior de l'envidriament en interiors. (material) | 1.05 | 7.71 | 8.096 |
| mo055 | h | Oficial 1ª vidrier. (mà d'obra) | 0.096 | 28.33 | 2.720 |
| mo110 | h | Ajudant vidrier. (mà d'obra) | 0.096 | 27.26 | 2.617 |
| % | % | Costos directes complementaris | 2 % | 13.468 | 0.269 |
|  |  | Costos directes |  |  | 13.737 |

Residus:
- col·locació: mt21lmc030a; factor de residu 0.055

## Recursos

**mt21lmc030a** l Líquid netejador a base de solució sabonosa al 6% en aigua
Dades tècniques: Cost energètic 4.265 MJ; Emissió de CO2 0.194 kg; Codi LER 20 01 30; Massa de l'element 1 kg; Volum 0.001 m3
Residus:
- embalatge: re170203 Plàstic. (component de residu); rendiment 0.023 kg; Codi LER 17 02 03; Massa de l'element 1 kg; Volum 0.001667 m3
