# Aïllament acústic a soroll aeri i d'impacte sota terres de fusta i laminats, amb làmines viscoelàstiques

- Propietat de l'arxiu: CYPE Ingenieros S.A.
- Format: FIEBDC-3/2016
- Programa: Generador de preus de la construcció. CYPE Ingenieros, S.A.
- Data: 13/06/2024
- Divisa: EUR
- Costos indirectes: 3 %
- IVA: 21 %

## N Aïllaments e impermeabilitzacions

### NB Aïllaments acústics

#### NBM Sòls de fusta i laminats

**NBM050** m² Aïllament acústic a soroll aeri i d'impacte sota terres de fusta i laminats, amb làmines viscoelàstiques.
Aïllament acústic a soroll aeri i d'impacte sota terres de fusta i laminats, amb làmines viscoelàstiques d'alta densitat, de 1,75 mm d'espessor i desolidarització perimetral realitzada amb el mateix material aïllant. Col·locació en obra: a testa. Inclús cinta viscoelàstica autoadhesiva, per closa de juntes.
Criteri de valoració econòmica: El preu no inclou el sòl de fusta o laminat.
Inclou: Neteja i preparació de la superfície suport. Col·locació de l'aïllament sobre la superfície suport. Tall de l'aïllament. Segellat de juntes i unions.
Criteri d'amidament de projecte: Superfície mesurada segons documentació gràfica de Projecte.
Criteri de mesura d'obra: Es mesurarà la superfície realment executada segons especificacions de Projecte.

| Codi | Ut | Descripció | Rendiment | Preu | Import |
|---|---|---|---|---|---|
| mt16pts020fab | m² | Làmina viscoelàstica d'alta densitat, de 1,75 mm d'espessor; amb 34 dB d'índex global de reducció acústica, Rw. (material) | 1.15 | 5.39 | 6.199 |
| mt16pnc010a | m | Cinta viscoelàstica autoadhesiva, amb autoprotecció d'alumini, de 50 mm d'amplada i de 1,5 mm d'espessor, per closa de juntes. (material) | 0.1 | 0.8 | 0.080 |
| mo054 | h | Oficial 1ª muntador d'aïllaments. (mà d'obra) | 0.12 | 29.34 | 3.521 |
| mo101 | h | Ajudant muntador d'aïllaments. (mà d'obra) | 0.12 | 25.28 | 3.034 |
| % | % | Costos directes complementaris | 2 % | 12.834 | 0.257 |
|  |  | Costos directes |  |  | 13.091 |

Residus:
- col·locació: mt16pts020fab Làmina viscoelàstica d'alta densitat, de 1,75 mm d'espessor; amb 34 dB d'índex global de reducció acústica, Rw; factor de residu 0.07

## Recursos

**mt16pts020fab** m² Làmina viscoelàstica d'alta densitat, de 1,75 mm d'espessor; amb 34 dB d'índex global de reducció acústica, Rw
Dades tècniques: Cost energètic 157.829 MJ; Emissió de CO2 6.191 kg; Codi LER 17 03 02; Massa de l'element 3.5 kg; Volum 0.0035 m3
Residus:
- embalatge: re170203 Plàstic. (component de residu); rendiment 0.05 kg; Codi LER 17 02 03; Massa de l'element 1 kg; Volum 0.001667 m3
