# Drenatge sota llosa de fonamentació, amb làmines nodulars amb geotèxtil

- Propietat de l'arxiu: CYPE Ingenieros S.A.
- Format: FIEBDC-3/2016
- Programa: Generador de preus de la construcció. CYPE Ingenieros, S.A.
- Data: 05/07/2024
- Divisa: EUR
- Costos indirectes: 3 %
- IVA: 21 %

## N Aïllaments e impermeabilitzacions

### ND Drenatges

#### NDC Fonamentacions

**NDC020** m² Drenatge sota llosa de fonamentació, amb làmines nodulars amb geotèxtil.
Drenatge sota llosa de fonamentació, amb làmina drenant d'estructura nodular de polietilè d'alta densitat (PEAD/HDPE), amb nòduls de 7,5 mm d'altura, amb geotèxtil de polipropilè incorporat, resistència a la compressió 150 kN/m² segons UNE-EN ISO 604, capacitat de drenatge 5 l/(s·m) i massa nominal 0,7 kg/m², preparada per a rebre directament el formigó de la llosa de fonamentació. Col·locació en obra: amb cavalcaments a la base de la llosa de fonamentació, sobre el terreny.
Inclou: Neteja i preparació de la superfície. Col·locació de la làmina drenant. Resolució de punts singulars.
Criteri d'amidament de projecte: Superfície mesurada segons documentació gràfica de Projecte.
Criteri de mesura d'obra: Es mesurarà la superfície realment executada segons especificacions de Projecte, incloent els lliuraments i els solapes.

| Codi | Ut | Descripció | Rendiment | Preu | Import |
|---|---|---|---|---|---|
| mt14gdo010b | m² | Làmina drenant d'estructura nodular de polietilè d'alta densitat (PEAD/HDPE), amb nòduls de 7,5 mm d'altura, amb geotèxtil de polipropilè incorporat, resistència a la compressió 150 kN/m² segons UNE-EN ISO 604, capacitat de drenatge 5 l/(s·m) i massa nominal 0,7 kg/m². (material) | 1.1 | 3.93 | 4.323 |
| mo029 | h | Oficial 1ª aplicador de làmines impermeabilitzants. (mà d'obra) | 0.06 | 28.42 | 1.705 |
| mo067 | h | Ajudant aplicador de làmines impermeabilitzants. (mà d'obra) | 0.06 | 25.28 | 1.517 |
| % | % | Costos directes complementaris | 2 % | 7.545 | 0.151 |
|  |  | Costos directes |  |  | 7.696 |

Residus:
- col·locació: mt14gdo010b; factor de residu 0.07

## Recursos

**mt14gdo010b** m² Làmina drenant d'estructura nodular de polietilè d'alta densitat (PEAD/HDPE)
Dades tècniques: Cost energètic 72.660 MJ; Emissió de CO2 3.608 kg; Codi LER 17 02 03; Massa de l'element 0.7 kg; Volum 0.001167 m3
Residus:
- embalatge: re170203 Plàstic. (component de residu); rendiment 0.05 kg; Codi LER 17 02 03; Massa de l'element 1 kg; Volum 0.001667 m3
