# Drenatge sota solera en contacte amb el terreny, amb làmines nodulars

- Propietat de l'arxiu: CYPE Ingenieros S.A.
- Format: FIEBDC-3/2016
- Programa: Generador de preus de la construcció. CYPE Ingenieros, S.A.
- Data: 06/06/2025
- Divisa: EUR
- Costos indirectes: 3 %
- IVA: 21 %

## N Aïllaments e impermeabilitzacions

### ND Drenatges

#### NDS Soleres en contacte amb el terreny

**NDS010** m² Drenatge sota solera en contacte amb el terreny, amb làmines nodulars.
Drenatge sota solera en contacte amb el terreny, amb làmina drenant d'estructura nodular de polietilè d'alta densitat (PEAD/HDPE), Danodren H15 "DANOSA", amb nòduls de 7,5 mm d'altura, col·locada amb cavalcaments a la base de la solera, sobre el terreny; preparada per a la posterior impermeabilització de la solera.
Inclou: Neteja i preparació de la superfície. Col·locació de la làmina drenant. Resolució de punts singulars.
Criteri d'amidament de projecte: Superfície mesurada segons documentació gràfica de Projecte.
Criteri de mesura d'obra: Es mesurarà la superfície realment executada segons especificacions de Projecte, incloent els lliuraments i els solapes.

| Codi | Ut | Descripció | Rendiment | Preu | Import |
|---|---|---|---|---|---|
| mt14gdd010be | m² | Làmina drenant d'estructura nodular de polietilè d'alta densitat (PEAD/HDPE), Danodren H15 "DANOSA", amb nòduls de 7,5 mm d'altura, resistència a la compressió 180 kN/m² segons UNE-EN ISO 604. (material) | 1.12 | 2.61 | 2.923 |
| mo029 | h | Oficial 1ª aplicador de làmines impermeabilitzants. (mà d'obra) | 0.06 | 29.67 | 1.780 |
| mo067 | h | Ajudant aplicador de làmines impermeabilitzants. (mà d'obra) | 0.06 | 26.39 | 1.583 |
| % | % | Costos directes complementaris | 2 % | 6.286 | 0.126 |
|  |  | Costos directes |  |  | 6.412 |
