# Làmina altament transpirable, per l'exterior en façana ventilada

- Propietat de l'arxiu: CYPE Ingenieros S.A.
- Format: FIEBDC-3/2016
- Programa: Generador de preus de la construcció. CYPE Ingenieros, S.A.
- Data: 01/10/2024
- Divisa: EUR
- Costos indirectes: 3 %
- IVA: 21 %

## N Aïllaments e impermeabilitzacions

### NE Estanquitat

#### NEQ Façanes ventilades

**NEQ010** m² Làmina altament transpirable, per l'exterior en façana ventilada.
Làmina altament transpirable, impermeable a l'aigua de pluja, de polièster, de 0,2 mm d'espessor i 270 g/m², 0,02 m de gruix d'aire equivalent enfront de la difusió de vapor d'aigua, segons UNE-EN 1931, estanquitat a l'aigua classe W1 segons UNE-EN 1928, Euroclasse B-s1, d0 de reacció al foc, segons UNE-EN 13501-1. Col·locació en obra: amb cavalcaments, per l'exterior del tancament vertical, sobre l'aïllament de la façana ventilada. Inclús i cinta autoadhesiva per a segellat de junts.
Inclou: Neteja i preparació de la superfície. Tall i preparació. Col·locació de la làmina per al control del vapor. Tall de la cinta de segellat. Col·locació de la cinta de segellat.
Criteri d'amidament de projecte: Superfície mesurada segons documentació gràfica de Projecte.
Criteri de mesura d'obra: Es mesurarà la superfície realment executada segons especificacions de Projecte.

| Codi | Ut | Descripció | Rendiment | Preu | Import |
|---|---|---|---|---|---|
| mt15kbv050a | m² | Làmina altament transpirable, impermeable a l'aigua de pluja, de polièster, de 0,2 mm d'espessor i 270 g/m², 0,02 m de gruix d'aire equivalent enfront de la difusió de vapor d'aigua, segons UNE-EN 1931, estanquitat a l'aigua classe W1 segons UNE-EN 1928, Euroclasse B-s1, d0 de reacció al foc, segons UNE-EN 13501-1, amb resistència als raigs UV, rang de temperatura de treball de -30 a 80°C. (material) | 1.7 | 6.31 | 10.727 |
| mt15kbv070a | m | Cinta autoadhesiva, amb adhesiu acrílic sense dissolvents i pel·lícula de separació de paper siliconat, 0,02 m de gruix d'aire equivalent enfront de la difusió de vapor d'aigua, segons UNE-EN 1931, amb resistència als raigs UV, rang de temperatura de treball de 5 a 40°C. (material) | 1.5 | 151.13 | 226.695 |
| mo054 | h | Oficial 1ª muntador d'aïllaments. (mà d'obra) | 0.049 | 29.34 | 1.438 |
| mo101 | h | Ajudant muntador d'aïllaments. (mà d'obra) | 0.024 | 25.28 | 0.607 |
| % | % | Costos directes complementaris | 2 % | 239.467 | 4.789 |
|  |  | Costos directes |  |  | 244.256 |

Residus:
- col·locació: mt15kbv050a; factor de residu 0.0592444
- col·locació: mt15kbv070a; factor de residu 0.0352

## Recursos

**mt15kbv050a** m² Làmina altament transpirable
Dades tècniques: Cost energètic 13.768 MJ; Emissió de CO2 0.608 kg; Codi LER 17 06 04; Massa de l'element 0.27 kg; Volum 0.00045 m3
Residus:
- embalatge: re170203 Plàstic. (component de residu); rendiment 0.024 kg; Codi LER 17 02 03; Massa de l'element 1 kg; Volum 0.001667 m3

**mt15kbv070a** m Cinta autoadhesiva
Dades tècniques: Cost energètic 0.436 MJ; Emissió de CO2 0.022 kg; Codi LER 17 06 04; Massa de l'element 0.0025 kg; Volum 0.000004 m3
Residus:
- embalatge: re170203 Plàstic; rendiment 0.002 kg
