# Capa separadora en coberta plana: làmina de polietilè

- Propietat de l'arxiu: CYPE Ingenieros S.A.
- Format: FIEBDC-3/2016
- Programa: Generador de preus de la construcció. CYPE Ingenieros, S.A.
- Data: 13/06/2024
- Divisa: EUR
- Costos indirectes: 3 %
- IVA: 21 %

## N Aïllaments e impermeabilitzacions

### NG Geosintètics

#### NGU Cobertes planes

**NGU020** m² Capa separadora en coberta plana: làmina de polietilè.
Capa separadora en coberta plana: film de polietilè de 0,25 mm d'espessor i 230 g/m² de massa superficial. Col·locació en obra: amb cavalcaments, directament sota la capa de protecció.
Inclou: Col·locació de la capa separadora.
Criteri d'amidament de projecte: Superfície mesurada segons documentació gràfica de Projecte.
Criteri de mesura d'obra: Es mesurarà la superfície realment executada segons especificacions de Projecte, incloent els lliuraments i els solapes.

| Codi | Ut | Descripció | Rendiment | Preu | Import |
|---|---|---|---|---|---|
| mt16png010e | m² | Film de polietilè de 0,25 mm d'espessor i 230 g/m² de massa superficial. (material) | 1.1 | 0.51 | 0.561 |
| mo029 | h | Oficial 1ª aplicador de làmines impermeabilitzants. (mà d'obra) | 0.024 | 28.42 | 0.682 |
| mo067 | h | Ajudant aplicador de làmines impermeabilitzants. (mà d'obra) | 0.048 | 25.28 | 1.213 |
| % | % | Costos directes complementaris | 2 % | 2.456 | 0.049 |
|  |  | Costos directes |  |  | 2.505 |

Residus:
- col·locació: mt16png010e Film de polietilè de 0,25 mm d'espessor i 230 g/m² de massa superficial; factor de residu 0.06

## Recursos

**mt16png010e** m² Film de polietilè de 0,25 mm d'espessor i 230 g/m² de massa superficial
Dades tècniques: Cost energètic 33.844 MJ; Emissió de CO2 1.233 kg; Codi LER 17 06 04; Massa de l'element 0.23 kg; Volum 0.000383 m3
Residus:
- embalatge: re170203 Plàstic. (component de residu); rendiment 0.024 kg; Codi LER 17 02 03; Massa de l'element 1 kg; Volum 0.001667 m3
