# Impermeabilització de ampit amb làmines asfàltiques

- Propietat de l'arxiu: CYPE Ingenieros S.A.
- Format: FIEBDC-3/2016
- Programa: Generador de preus de la construcció. CYPE Ingenieros, S.A.
- Data: 25/01/2025
- Divisa: EUR
- Costos indirectes: 3 %
- IVA: 21 %

## N Aïllaments e impermeabilitzacions

### NI Impermeabilitzacions

#### NIF Façanes

**NIF031** m Impermeabilització de ampit amb làmines asfàltiques.
Impermeabilització de ampit amb làmina de betum modificat amb elastòmer SBS, LBM(SBS)-40/G-FP, Morterplas SBS FV 4 KG MIN "SOPREMA", amb armadura de feltre de fibra de vidre de 60 g/m², amb autoprotecció mineral de color gris, tipus monocapa, totalment adherida al suport amb bufador, prèvia emprimació amb pintura asfàltica Sopradère "SOPREMA", a base de betum asfàltic modificat i càrregues minerals en base solvent, d'aplicació en fred, preparada per a rebre el bimbell.
Criteri de valoració econòmica: El preu no inclou l'escopidor.
Inclou: Neteja i preparació de la superfície. Aplicació de l'emprimació. Col·locació de la impermeabilització.
Criteri d'amidament de projecte: Longitud mesurada segons documentació gràfica de Projecte.
Criteri de mesura d'obra: Es mesurarà la longitud realment executada segons especificacions de Projecte.

| Codi | Ut | Descripció | Rendiment | Preu | Import |
|---|---|---|---|---|---|
| mt27pas010d | l | Pintura asfàltica Sopradère "SOPREMA", a base de betum asfàltic modificat i càrregues minerals en base solvent, d'aplicació en fred. (material) | 0.15 | 4.73 | 0.710 |
| mt14lsa010bba | m² | Làmina de betum modificat amb elastòmer SBS, LBM(SBS)-40/G-FP, Morterplas SBS FV 4 KG MIN "SOPREMA", massa nominal 4 kg/m², amb armadura de feltre de fibra de vidre de 60 g/m², amb autoprotecció mineral de color gris. Segons UNE-EN 13707. (material) | 0.315 | 5.33 | 1.679 |
| mo029 | h | Oficial 1ª aplicador de làmines impermeabilitzants. (mà d'obra) | 0.18 | 29.67 | 5.341 |
| mo067 | h | Ajudant aplicador de làmines impermeabilitzants. (mà d'obra) | 0.18 | 26.39 | 4.750 |
| % | % | Costos directes complementaris | 2 % | 12.480 | 0.250 |
|  |  | Costos directes |  |  | 12.730 |

Residus:
- col·locació: mt27pas010d; factor de residu 0.0105
- col·locació: mt14lsa010bba; factor de residu 0.07

## Recursos

**mt27pas010d** l Pintura asfàltica Sopradère "SOPREMA"
Dades tècniques: Cost energètic 6.009 MJ; Emissió de CO2 0.136 kg; Codi LER 17 03 02; Massa de l'element 1.25 kg; Volum 0.00125 m3
Residus:
- embalatge: re170203 Plàstic. (component de residu); rendiment 0.023 kg; Codi LER 17 02 03; Massa de l'element 1 kg; Volum 0.001667 m3

**mt14lsa010bba** m² Làmina de betum modificat amb elastòmer SBS
Dades tècniques: Cost energètic 98.564 MJ; Emissió de CO2 1.921 kg; Codi LER 17 03 02; Massa de l'element 4 kg; Volum 0.004 m3
Residus:
- embalatge: re170203 Plàstic; rendiment 0.05 kg
