# Segellat de junta de dilatació amb massilla bituminosa preemotllada

- Propietat de l'arxiu: CYPE Ingenieros S.A.
- Format: FIEBDC-3/2016
- Programa: Generador de preus de la construcció. CYPE Ingenieros, S.A.
- Data: 05/07/2024
- Divisa: EUR
- Costos indirectes: 3 %
- IVA: 21 %

## N Aïllaments e impermeabilitzacions

### NI Impermeabilitzacions

#### NIJ Junts

**NIJ010** m Segellat de junta de dilatació amb massilla bituminosa preemotllada.
Segellat de junta de dilatació de 20 mm d'amplada, en parament vertical exterior, amb cordó de reblert per a junta de dilatació, de massilla amb base bituminosa tipus BH-II, sobre fons de juntes per closa en cordons de polietilè expandit, de 25 mm de diàmetre; prèvi cobriment de la superfície dels flancs de la junta, per millorar l'adherència de la massilla, amb emulsió asfàltica aniònica sense càrregues tipus EA; acabat mitjançant allisat del material amb espàtula.
Inclou: Neteja del suport. Protecció de la superfície contigua al junt. Reblert del fons del junt. Emprimació dels flancs de la junta. Aplicació de la massilla. Allisat final amb espàtula.
Criteri d'amidament de projecte: Longitud mesurada segons documentació gràfica de Projecte.
Criteri de mesura d'obra: Es mesurarà la longitud realment executada segons especificacions de Projecte.

| Codi | Ut | Descripció | Rendiment | Preu | Import |
|---|---|---|---|---|---|
| mt15sja030cd | m | Fons de juntes per closa en cordons de polietilè expandit, de 25 mm de diàmetre, per a limitar la profunditat de la junta de dilatació. (material) | 1 | 0.4 | 0.400 |
| mt15sja010i | m | Cordó de reblert per a junta de dilatació, de massilla amb base bituminosa tipus BH-II, de 20 mm de diàmetre, segons UNE 104233. (material) | 1.05 | 2.42 | 2.541 |
| mt14iea020a | kg | Emulsió asfàltica aniònica sense càrregues tipus EA, segons UNE 104231. (material) | 0.05 | 2.05 | 0.103 |
| mo112 | h | Peó especialitzat construcció. (mà d'obra) | 0.585 | 24.59 | 14.385 |
| % | % | Costos directes complementaris | 2 % | 17.429 | 0.349 |
|  |  | Costos directes |  |  | 17.778 |

Residus:
- col·locació: mt15sja030cd; factor de residu 0.044
- col·locació: mt15sja010i; factor de residu 0.06
- col·locació: mt14iea020a Emulsió asfàltica aniònica sense càrregues tipus EA, segons UNE 104231; factor de residu 0.007

## Recursos

**mt15sja030cd** m Fons de juntes per closa en cordons de polietilè expandit
Dades tècniques: Cost energètic 10.093 MJ; Emissió de CO2 0.091 kg; Codi LER 17 02 03; Massa de l'element 0.034 kg; Volum 0.000057 m3
Residus:
- embalatge: re170201 Fusta. (component de residu); rendiment 0.04 kg; Codi LER 17 02 01; Massa de l'element 1 kg; Volum 0.000909 m3

**mt15sja010i** m Cordó de reblert per a junta de dilatació
Dades tècniques: Cost energètic 0.292 MJ; Emissió de CO2 0.052 kg; Codi LER 17 03 02; Massa de l'element 0.005 kg; Volum 0.000005 m3
Residus:
- embalatge: re150101 Envasos de paper i cartró. (component de residu); rendiment 0.058 kg; Codi LER 15 01 01; Massa de l'element 1 kg; Volum 0.001333 m3

**mt14iea020a** kg Emulsió asfàltica aniònica sense càrregues tipus EA, segons UNE 104231
Dades tècniques: Cost energètic 31.940 MJ; Emissió de CO2 0.230 kg; Codi LER 17 03 02; Massa de l'element 1 kg; Volum 0.001 m3
