# Segellat de junta de dilatació amb massilla elàstica

- Propietat de l'arxiu: CYPE Ingenieros S.A.
- Format: FIEBDC-3/2016
- Programa: Generador de preus de la construcció. CYPE Ingenieros, S.A.
- Data: 13/06/2024
- Divisa: EUR
- Costos indirectes: 3 %
- IVA: 21 %

## N Aïllaments e impermeabilitzacions

### NI Impermeabilitzacions

#### NIJ Junts

**NIJ020** m Segellat de junta de dilatació amb massilla elàstica.
Segellat de junta de dilatació de 15 mm d'amplada, en parament vertical exterior, amb massilla elastòmera monocomponent a base de poliuretà, de color blanc, sobre cordó de polietilè expandit de cel·les tancades, de secció circular de 20 mm de diàmetre; acabat mitjançant allisat del material amb espàtula.
Inclou: Neteja del suport. Protecció de la superfície contigua al junt. Reblert del fons del junt. Aplicació de la massilla.
Criteri d'amidament de projecte: Longitud mesurada segons documentació gràfica de Projecte.
Criteri de mesura d'obra: Es mesurarà la longitud realment executada segons especificacions de Projecte.

| Codi | Ut | Descripció | Rendiment | Preu | Import |
|---|---|---|---|---|---|
| mt15bas010d | m | Cordó de polietilè expandit de cel·les tancades, de secció circular de 20 mm de diàmetre, per al replè de fons de junt. (material) | 1 | 0.16 | 0.160 |
| mt15bas030a | U | Cartutx de massilla elastòmera monocomponent a base de poliuretà, de color blanc, de 600 ml, tipus F-25 HM segons UNE-EN ISO 11600, d'alta adherència i d'enduriment ràpid, amb elevades propietats elàstiques, resistència a la intempèrie, a l'envelliment i als rajos UV, apta per estar en contacte amb aigua potable, duresa Shore A aproximada de 35 i allargament en trencament > 600%, segons UNE-EN ISO 11600. (material) | 0.25 | 6.38 | 1.595 |
| mo112 | h | Peó especialitzat construcció. (mà d'obra) | 0.24 | 24.59 | 5.902 |
| % | % | Costos directes complementaris | 2 % | 7.657 | 0.153 |
|  |  | Costos directes |  |  | 7.810 |

Residus:
- col·locació: mt15bas010d Cordó de polietilè expandit de cel·les tancades, de secció circular de 20 mm de diàmetre, per al replè de fons de junt; factor de residu 0.044
- col·locació: mt15bas030a; factor de residu 0.06

## Recursos

**mt15bas010d** m Cordó de polietilè expandit de cel·les tancades, de secció circular de 20 mm de diàmetre, per al replè de fons de junt
Dades tècniques: Cost energètic 46.272 MJ; Emissió de CO2 1.374 kg; Codi LER 17 02 03; Massa de l'element 0.298 kg; Volum 0.000497 m3
Residus:
- embalatge: re170201 Fusta. (component de residu); rendiment 0.04 kg; Codi LER 17 02 01; Massa de l'element 1 kg; Volum 0.000909 m3

**mt15bas030a** U Cartutx de massilla elastòmera monocomponent a base de poliuretà
Dades tècniques: Cost energètic 113.498 MJ; Emissió de CO2 5.521 kg; Codi LER 17 09 04; Massa de l'element 0.72 kg; Volum 0.00048 m3
Residus:
- embalatge: re170203 Plàstic. (component de residu); rendiment 0.1 kg; Codi LER 17 02 03; Massa de l'element 1 kg; Volum 0.001667 m3
