# Sistema de triple barrera per a segellat perimetral del junt entre la fusteria exterior i el parament

- Propietat de l'arxiu: CYPE Ingenieros S.A.
- Format: FIEBDC-3/2016
- Programa: Generador de preus de la construcció. CYPE Ingenieros, S.A.
- Data: 13/06/2024
- Divisa: EUR
- Costos indirectes: 3 %
- IVA: 21 %

## N Aïllaments e impermeabilitzacions

### NM Sistemes multifunció

#### NMC Fusteries

**NMC010** m Sistema de triple barrera per a segellat perimetral del junt entre la fusteria exterior i el parament.
Sistema de triple barrera per a segellat perimetral del junt entre la fusteria exterior i el parament, amb funcions d'estanquitat, permeabilitat al vapor d'aigua i aïllament termoacústic, format pels següents elements: SEGELLAT EXTERIOR: membrana d'estanquitat, autoadhesiva, de polipropilè, de 70 mm d'amplada, color blanc, gruix d'aire equivalent enfront de la difusió de vapor d'aigua major de 55 m, segons UNE-EN 1931; SEGELLAT INTERMEDI: escuma adhesiva autoexpansiva, elàstica, de poliuretà monocomponent, de 25 kg/m³ de densitat, conductivitat tèrmica 0,0345 W/(mK), 135% d'expansió, elongació fins a ruptura 45% i 7 N/cm² de resistència a tracció, estable de -40°C a 90°C; SEGELLAT INTERIOR: membrana d'estanquitat, autoadhesiva, de polipropilè, de 70 mm d'amplada, color rosa, gruix d'aire equivalent enfront de la difusió de vapor d'aigua menor de 0,05 m, segons UNE-EN 1931.
Inclou: Neteja i preparació de la superfície en la qual s'aplicarà l'escuma de poliuretà. Aplicació de l'escuma de poliuretà. Eliminació de l'escuma de poliuretà sobrant, una vegada solidificada. Tall i col·locació de la membrana d'estanquitat exterior. Tall i col·locació de la membrana d'estanquitat interior.
Criteri d'amidament de projecte: Longitud mesurada segons documentació gràfica de Projecte.
Criteri de mesura d'obra: Es mesurarà la longitud realment executada segons especificacions de Projecte.

| Codi | Ut | Descripció | Rendiment | Preu | Import |
|---|---|---|---|---|---|
| mt15qui010s | m | Membrana d'estanquitat, autoadhesiva, de polipropilè, de 70 mm d'amplada, color blanc, gruix d'aire equivalent enfront de la difusió de vapor d'aigua major de 55 m, segons UNE-EN 1931, amb adhesiu acrílic sense dissolvents i pel·lícula de separació de paper siliconat, subministrada en rotllos de 30 m de longitud, apta per a revestiment posterior, Euroclasse E de reacció al foc segons UNE-EN 13501-1, rang de temperatura de treball de -40 a 100°C, per al segellat perimetral exterior del junt entre la fusteria exterior i el parament. (material) | 1 | 3.08 | 3.080 |
| mt22www040 | U | Aerosol de 750 ml d' escuma adhesiva autoexpansiva, elàstica, de poliuretà monocomponent, de 25 kg/m³ de densitat, conductivitat tèrmica 0,0345 W/(mK), 135% d'expansió, elongació fins a ruptura 45% i 7 N/cm² de resistència a tracció, estable de -40°C a 90°C; per a aplicar amb pistola; segons UNE-EN 13165. (material) | 0.13 | 8.37 | 1.088 |
| mt15qui010n | m | Membrana d'estanquitat, autoadhesiva, de polipropilè, de 70 mm d'amplada, color rosa, gruix d'aire equivalent enfront de la difusió de vapor d'aigua menor de 0,05 m, segons UNE-EN 1931, amb adhesiu acrílic sense dissolvents i pel·lícula de separació de paper siliconat, subministrada en rotllos de 30 m de longitud, apta per a revestiment posterior, Euroclasse E de reacció al foc segons UNE-EN 13501-1, rang de temperatura de treball de -40 a 100°C, per al segellat perimetral interior del junt entre la fusteria exterior i el parament. (material) | 1 | 3.08 | 3.080 |
| mo020 | h | Oficial 1ª construcció. (mà d'obra) | 0.12 | 28.42 | 3.410 |
| mo113 | h | Peó ordinari construcció. (mà d'obra) | 0.18 | 23.81 | 4.286 |
| % | % | Costos directes complementaris | 2 % | 14.944 | 0.299 |
|  |  | Costos directes |  |  | 15.243 |

Residus:
- col·locació: mt15qui010s; factor de residu 0.0275
- col·locació: mt22www040; factor de residu 0.024
- col·locació: mt15qui010n; factor de residu 0.0275

## Recursos

**mt15qui010s** m Membrana d'estanquitat
Dades tècniques: Cost energètic 2.974 MJ; Emissió de CO2 0.093 kg; Codi LER 17 02 03; Massa de l'element 0.032 kg; Volum 0.000053 m3

**mt22www040** U Aerosol de 750 ml d' escuma adhesiva autoexpansiva
Dades tècniques: Cost energètic 4.178 MJ; Emissió de CO2 0.208 kg; Codi LER 17 06 04; Massa de l'element 0.01875 kg; Volum 0.000031 m3
Residus:
- embalatge: re150104 Envasos metàl·lics. (component de residu); rendiment 0.15 kg; Codi LER 15 01 04; Massa de l'element 1 kg; Volum 0.001667 m3

**mt15qui010n** m Membrana d'estanquitat
Dades tècniques: Cost energètic 2.974 MJ; Emissió de CO2 0.093 kg; Codi LER 17 02 03; Massa de l'element 0.032 kg; Volum 0.000053 m3
