# Sistema multifunció "ESTIL GURU" sota paviment ceràmic o de pedra natural

- Propietat de l'arxiu: CYPE Ingenieros S.A.
- Format: FIEBDC-3/2016
- Programa: Generador de preus de la construcció. CYPE Ingenieros, S.A.
- Data: 13/06/2024
- Divisa: EUR
- Costos indirectes: 3 %
- IVA: 21 %

## N Aïllaments e impermeabilitzacions

### NM Sistemes multifunció

#### NMN Terres

**NMN040** m² Sistema multifunció "ESTIL GURU" sota paviment ceràmic o de pedra natural.
Sistema multifunció "ESTIL GURU" sota paviment ceràmic o de pedra natural, format per làmina impermeabilitzant, desolidaritzant i difusora de vapor d'aigua, de polietilè, d'estructura nodular, de 3 mm d'espessor, G-FLEX "ESTIL GURU", revestida de geotèxtil no teixit de fibres de polipropilè en una de les seves cares, fixada al suport amb adhesiu cimentós millorat, C2 E, amb temps obert ampliat, estès amb plana dentada. Inclús complements de reforç en tractament de punts singulars amb banda de reforç, BANDA W-S 14; banda perimetral, BANDA W-S 34 i adhesiu elàstic impermeabilitzant monocomponent, EASEAL.
Criteri de valoració econòmica: El preu no inclou el suport ni el revestiment.
Inclou: Tall i preparació de la làmina nodular. Estès de l'adhesiu cimentós sobre la superfície suport. Col·locació de la làmina nodular. Segellat de junts. Segellat de trobades.
Criteri d'amidament de projecte: Superfície mesurada segons documentació gràfica de Projecte.
Criteri de mesura d'obra: Es mesurarà la superfície realment executada segons especificacions de Projecte.

| Codi | Ut | Descripció | Rendiment | Preu | Import |
|---|---|---|---|---|---|
| mt09mcr250a | kg | Adhesiu cimentós millorat, C2 E, amb temps obert ampliat, segons UNE-EN 12004, per a la fixació de geomembranes, compost per ciments especials, àrids seleccionats i resines sintètiques. (material) | 2 | 0.7 | 1.400 |
| mt15reg015b | m² | Làmina impermeabilitzant, desolidaritzant i difusora de vapor d'aigua, de polietilè, d'estructura nodular, de 3 mm d'espessor, G-FLEX "ESTIL GURU", revestida de geotèxtil no teixit de fibres de polipropilè en una de les seves cares, subministrada en rotllos de 30 m de longitud i 1 m d'amplada. (material) | 1.05 | 16.8 | 17.640 |
| mt15reg035b | kg | Adhesiu elàstic impermeabilitzant monocomponent, color gris, EASEAL "ESTIL GURU", a base de ciment, àrids seleccionats, additius orgànics i resines, subministrat en sacs de 20 kg, per la closa de juntes. (material) | 0.375 | 7.7 | 2.888 |
| mt15reg020a | m | Banda de reforç per a làmina impermeabilitzant flexible tipus EVAC, BANDA W-S 14 "ESTIL GURU", de 140 mm d'amplada, composta d'un doble full de poliolefina termoplàstica amb acetat de vinil etilè, amb ambdues cares revestides de fibres de polièster i polipropilè no teixides, subministrada en rotllos de 20 m de longitud. (material) | 0.5 | 2.39 | 1.195 |
| mt15reg020d | m | Banda de reforç per a làmina impermeabilitzant flexible tipus EVAC, BANDA W-S 34 "ESTIL GURU", de 340 mm d'amplada, composta d'un doble full de poliolefina termoplàstica amb acetat de vinil etilè, amb ambdues cares revestides de fibres de polièster i polipropilè no teixides, subministrada en rotllos de 20 m de longitud. (material) | 0.5 | 5.05 | 2.525 |
| mo029 | h | Oficial 1ª aplicador de làmines impermeabilitzants. (mà d'obra) | 0.108 | 28.42 | 3.069 |
| mo067 | h | Ajudant aplicador de làmines impermeabilitzants. (mà d'obra) | 0.108 | 25.28 | 2.730 |
| % | % | Costos directes complementaris | 2 % | 31.447 | 0.629 |
|  |  | Costos directes |  |  | 32.076 |

Residus:
- col·locació: mt09mcr250a; factor de residu 0.07
- col·locació: mt15reg020a; factor de residu 0.0693421
- col·locació: mt15reg020d; factor de residu 0.0682609

## Recursos

**mt09mcr250a** kg Adhesiu cimentós millorat
Dades tècniques: Cost energètic 3.871 MJ; Emissió de CO2 0.344 kg; Codi LER 17 09 04; Massa de l'element 1 kg; Volum 0.000667 m3
Residus:
- embalatge: re170203 Plàstic. (component de residu); rendiment 0.003 kg; Codi LER 17 02 03; Massa de l'element 1 kg; Volum 0.001667 m3

**mt15reg020a** m Banda de reforç per a làmina impermeabilitzant flexible tipus EVAC
Dades tècniques: Cost energètic 3.815 MJ; Emissió de CO2 0.189 kg; Codi LER 17 02 03; Massa de l'element 0.038 kg; Volum 0.000063 m3
Residus:
- embalatge: re170203 Plàstic; rendiment 0.001 kg

**mt15reg020d** m Banda de reforç per a làmina impermeabilitzant flexible tipus EVAC
Dades tècniques: Cost energètic 9.106 MJ; Emissió de CO2 0.452 kg; Codi LER 17 02 03; Massa de l'element 0.092 kg; Volum 0.000153 m3
Residus:
- embalatge: re170203 Plàstic; rendiment 0.002 kg
