# Condicionament acústic en paraments verticals, amb lamel·les de MDF. Sistema "DECUSTIK"

- Propietat de l'arxiu: CYPE Ingenieros S.A.
- Format: FIEBDC-3/2016
- Programa: Generador de preus de la construcció. CYPE Ingenieros, S.A.
- Data: 05/07/2024
- Divisa: EUR
- Costos indirectes: 3 %
- IVA: 21 %

## N Aïllaments e impermeabilitzacions

### NT Condicionament acústic

#### NTP Paraments verticals

**NTP041** m² Condicionament acústic en paraments verticals, amb lamel·les de MDF. Sistema "DECUSTIK".
Condicionament acústic en paraments verticals, situat a una altura menor de 4 m, amb lamel·les de MDF, D+007 "DECUSTIK", amb recobriment de làmina de melamina de color a escollir, de 2430x128 mm i 16 mm de gruix, de superfície ranurada, amb la cara posterior amb perforacions circulars de 8 mm de diàmetre, amb una separació de 16 mm entre perforacions en un 4,65% de la superfície i recoberta amb un vel acústic, amb mecanitzat lateral recte D+. Col·locació en obra: amb fixacions mecàniques, sobre llates de MDF de 45x40x2400 mm. Inclús cargols per a la fixació de les llates a la superfície suport; clips d'acer inoxidable per a la fixació de les lamel·les de MDF a les llates d'empostissar de fusta en l'arrencada del revestiment; clips d'acer inoxidable per a la fixació de les lamel·les de MDF a les llates d'empostissar de fusta i cargols per a la fixació de les lamel·les de MDF a les llates.
Criteri de valoració econòmica: El preu no inclou l'aïllament a col·locar entre les llates d'empostissar.
Inclou: Neteja i preparació de la superfície suport. Col·locació de les lamel·les.
Criteri d'amidament de projecte: Nombre d'unitats previstes, segons documentació gràfica de Projecte.
Criteri de mesura d'obra: Es mesurarà el nombre d'unitats realment executades segons especificacions de Projecte.

| Codi | Ut | Descripció | Rendiment | Preu | Import |
|---|---|---|---|---|---|
| mt12pvc030e | m | Llistó de MDF, de 45x40x2400 mm, per a paret. (material) | 1.92 | 4.49 | 8.621 |
| mt07emr113dh | U | Cargol autoperforant per a fusta, de 5 mm de diàmetre i 80 mm de longitud, d'acer galvanitzat amb revestiment de crom. (material) | 4 | 0.14 | 0.560 |
| mt12dec010b | m² | Lamel·la de MDF, D+007 "DECUSTIK", amb recobriment de làmina de melamina de color a escollir, de 2430x128 mm i 16 mm de gruix, de superfície ranurada, amb la cara posterior amb perforacions circulars de 8 mm de diàmetre, amb una separació de 16 mm entre perforacions en un 4,65% de la superfície i recoberta amb un vel acústic, amb mecanitzat lateral recte D+, Euroclasse B-s2, d0 de reacció al foc segons UNE-EN 13501-1. (material) | 1 | 71.66 | 71.660 |
| mt12dec011d | U | Clip d'acer inoxidable "DECUSTIK", per a la fixació de les lamel·les de MDF a les llates d'empostissar de fusta en l'arrencada del revestiment. (material) | 1 | 0.44 | 0.440 |
| mt12dec011c | U | Clip d'acer inoxidable "DECUSTIK", per a la fixació de les lamel·les de MDF a les llates d'empostissar de fusta. (material) | 15 | 0.16 | 2.400 |
| mt13blw131 | U | Cargol per a subjecció d'elements de fusta. (material) | 16 | 0.11 | 1.760 |
| mo054 | h | Oficial 1ª muntador d'aïllaments. (mà d'obra) | 0.36 | 29.34 | 10.562 |
| mo101 | h | Ajudant muntador d'aïllaments. (mà d'obra) | 0.06 | 25.28 | 1.517 |
| % | % | Costos directes complementaris | 2 % | 97.520 | 1.950 |
|  |  | Costos directes |  |  | 99.470 |

Residus:
- col·locació: mt12pvc030e Llistó de MDF, de 45x40x2400 mm, per a paret; factor de residu 0.0125
- col·locació: mt07emr113dh Cargol autoperforant per a fusta, de 5 mm de diàmetre i 80 mm de longitud, d'acer galvanitzat amb revestiment de crom; factor de residu 0.00484211
- col·locació: mt12dec010b; factor de residu 0.0063
- col·locació: mt12dec011d; factor de residu 0.00375
- col·locació: mt12dec011c Clip d'acer inoxidable "DECUSTIK", per a la fixació de les lamel·les de MDF a les llates d'empostissar de fusta; factor de residu 0.0048125
- col·locació: mt13blw131 Cargol per a subjecció d'elements de fusta; factor de residu 0.005

## Recursos

**mt12pvc030e** m Llistó de MDF, de 45x40x2400 mm, per a paret
Dades tècniques: Cost energètic 43.315 MJ; Emissió de CO2 0.838 kg; Codi LER 17 02 01; Massa de l'element 1.08 kg; Volum 0.000982 m3
Residus:
- embalatge: re170203 Plàstic. (component de residu); rendiment 0.08 kg; Codi LER 17 02 03; Massa de l'element 1 kg; Volum 0.001667 m3

**mt07emr113dh** U Cargol autoperforant per a fusta, de 5 mm de diàmetre i 80 mm de longitud, d'acer galvanitzat amb revestiment de crom
Dades tècniques: Cost energètic 0.242 MJ; Emissió de CO2 0.025 kg; Codi LER 17 04 05; Massa de l'element 0.0095 kg; Volum 0.000005 m3
Residus:
- embalatge: re150101 Envasos de paper i cartró. (component de residu); rendiment 0.001 kg; Codi LER 15 01 01; Massa de l'element 1 kg; Volum 0.001333 m3

**mt12dec010b** m² Lamel·la de MDF
Dades tècniques: Cost energètic 414.919 MJ; Emissió de CO2 5.414 kg; Codi LER 17 02 01; Massa de l'element 12.5 kg; Volum 0.011364 m3
Residus:
- embalatge: re170203 Plàstic; rendiment 0.034 kg

**mt12dec011d** U Clip d'acer inoxidable "DECUSTIK"
Dades tècniques: Cost energètic 0.788 MJ; Emissió de CO2 0.114 kg; Codi LER 17 04 05; Massa de l'element 0.016 kg; Volum 0.000008 m3
Residus:
- embalatge: re150101 Envasos de paper i cartró; rendiment 0.001 kg

**mt12dec011c** U Clip d'acer inoxidable "DECUSTIK", per a la fixació de les lamel·les de MDF a les llates d'empostissar de fusta
Dades tècniques: Cost energètic 0.767 MJ; Emissió de CO2 0.113 kg; Codi LER 17 04 05; Massa de l'element 0.016 kg; Volum 0.000008 m3
Residus:
- embalatge: re150101 Envasos de paper i cartró; rendiment 0.001 kg

**mt13blw131** U Cargol per a subjecció d'elements de fusta
Dades tècniques: Cost energètic 0.133 MJ; Emissió de CO2 0.008 kg; Codi LER 17 04 05; Massa de l'element 0.0134 kg; Volum 0.000006 m3
Residus:
- embalatge: re150101 Envasos de paper i cartró; rendiment 0.001 kg
