# Trobada de coberta amb bonera de sortida vertical per a sistema de drenatge sifònic, sistema Akasison "JIMTEN"

- Propietat de l'arxiu: CYPE Ingenieros S.A.
- Format: FIEBDC-3/2016
- Programa: Generador de preus de la construcció. CYPE Ingenieros, S.A.
- Data: 05/07/2024
- Divisa: EUR
- Costos indirectes: 3 %
- IVA: 21 %

## Q Cobertes

### QA Planes transitables, no ventilades

#### QAF Punts singulars

**QAF035** U Trobada de coberta amb bonera de sortida vertical per a sistema de drenatge sifònic, sistema Akasison "JIMTEN".
Encontre de coberta amb bonera per a sistema de drenatge sifònic de coberta, compost d'un bonera sifònica de polietilè, amb anell tensor, calefactable, sistema Akasison, model XL75 HC "JIMTEN", de sortida vertical de 75 mm de diàmetre i reixeta convexa, amb el maneguet connector, la canonada vertical i el colze, tots ells del mateix diàmetre que el clavegueró, totalment adherit a la làmina.
Inclou: Neteja i preparació de la superfície. Col·locació de la bonera.
Criteri d'amidament de projecte: Nombre d'unitats previstes, segons documentació gràfica de Projecte.
Criteri de mesura d'obra: Es mesurarà el nombre d'unitats realment executades segons especificacions de Projecte.

| Codi | Ut | Descripció | Rendiment | Preu | Import |
|---|---|---|---|---|---|
| mt11aka011cb | U | Bonera sifònica de polietilè, amb anell tensor, calefactable, sistema Akasison, model XL75 HC "JIMTEN", de sortida vertical de 75 mm de diàmetre i reixeta convexa, segons UNE-EN 1253. (material) | 1 | 443.5 | 443.500 |
| mt11aka030 | U | Maneguet connector de polietilè d'alta densitat (PEAD/HDPE), de 75 mm de diàmetre exterior, per a bonera sifònica, sistema Akasison "JIMTEN". (material) | 1 | 10 | 10.000 |
| mt11aka040fa | m | Canonada templada mitjançant tractament tèrmic addicional, de polietilè d'alta densitat (PEAD/HDPE), de 75 mm de diàmetre exterior i 3 mm de gruix, sistema Akasison "JIMTEN", en trams de 5 m de longitud. (material) | 0.8 | 7 | 5.600 |
| mt11aka050e | U | Colze 90° de polietilè d'alta densitat (PEAD/HDPE), de 75 mm de diàmetre exterior i 3 mm de gruix, sistema Akasison "JIMTEN". (material) | 1 | 4 | 4.000 |
| mo029 | h | Oficial 1ª aplicador de làmines impermeabilitzants. (mà d'obra) | 0.815 | 28.42 | 23.162 |
| mo067 | h | Ajudant aplicador de làmines impermeabilitzants. (mà d'obra) | 0.815 | 25.28 | 20.603 |
| % | % | Costos directes complementaris | 2 % | 506.865 | 10.137 |
|  |  | Costos directes |  |  | 517.002 |

Residus:
- col·locació: mt11aka011cb; factor de residu 0.0165
- col·locació: mt11aka030; factor de residu 0.0271
- col·locació: mt11aka040fa; factor de residu 0.02744
- col·locació: mt11aka050e; factor de residu 0.0275

## Recursos

**mt11aka011cb** U Bonera sifònica de polietilè
Dades tècniques: Cost energètic 1.379 MJ; Emissió de CO2 0.103 kg; Codi LER 17 02 03; Massa de l'element 0.014 kg; Volum 0.000023 m3
Residus:
- embalatge: re150101 Envasos de paper i cartró. (component de residu); rendiment 0.042 kg; Codi LER 15 01 01; Massa de l'element 1 kg; Volum 0.001333 m3

**mt11aka030** U Maneguet connector de polietilè d'alta densitat (PEAD/HDPE)
Dades tècniques: Cost energètic 0.988 MJ; Emissió de CO2 0.078 kg; Codi LER 17 02 03; Massa de l'element 0.01 kg; Volum 0.000017 m3
Residus:
- embalatge: re150101 Envasos de paper i cartró; rendiment 0.035 kg

**mt11aka040fa** m Canonada templada mitjançant tractament tèrmic addicional
Dades tècniques: Cost energètic 67.816 MJ; Emissió de CO2 3.367 kg; Codi LER 17 02 03; Massa de l'element 0.7 kg; Volum 0.001167 m3

**mt11aka050e** U Colze 90° de polietilè d'alta densitat (PEAD/HDPE)
Dades tècniques: Cost energètic 28.114 MJ; Emissió de CO2 1.425 kg; Codi LER 17 02 03; Massa de l'element 0.29 kg; Volum 0.000483 m3
Residus:
- embalatge: re150101 Envasos de paper i cartró; rendiment 0.035 kg
