# Panell sandvitx, per a coberta plana

- Propietat de l'arxiu: CYPE Ingenieros S.A.
- Format: FIEBDC-3/2016
- Programa: Generador de preus de la construcció. CYPE Ingenieros, S.A.
- Data: 13/06/2024
- Divisa: EUR
- Costos indirectes: 3 %
- IVA: 21 %

## Q Cobertes

### QC Components de cobertes planes

#### QCN Panells i taulers

**QCN010** m² Panell sandvitx, per a coberta plana.
Panell sandvitx encadellat en les quatre cares, compost de: cara exterior de placa de ciment reforçat amb fibres, de 12 mm d'espessor, nucli aïllant d'escuma de poliestirè extrusor de 40 mm d'espessor i cara interior de placa de guix reforçat amb fibres, de 12 mm d'espessor, de 2400x550 mm, transmitància tèrmica 0,717 W/(m²K), Euroclasse B-s1, d0 de reacció al foc, segons UNE-EN 13501-1, fixat amb cargols autoroscants de cap aixamfranat, d'acer galvanitzat, sobre estructura de fusta, amb una llum entre recolzaments de 120 cm, per a coberta plana.
Inclou: Replanteig i tall dels panells. Col·locació i fixació del panell sandvitx.
Criteri d'amidament de projecte: Superfície mesurada segons documentació gràfica de Projecte.
Criteri de mesura d'obra: Es mesurarà la superfície realment executada segons especificacions de Projecte.

| Codi | Ut | Descripció | Rendiment | Preu | Import |
|---|---|---|---|---|---|
| mt13pst018hh | m² | Panell sandvitx encadellat en les quatre cares, compost de: cara exterior de placa de ciment reforçat amb fibres, de 12 mm d'espessor, nucli aïllant d'escuma de poliestirè extrusor de 40 mm d'espessor i cara interior de placa de guix reforçat amb fibres, de 12 mm d'espessor, de 2400x550 mm, transmitància tèrmica 0,717 W/(m²K), Euroclasse B-s1, d0 de reacció al foc, segons UNE-EN 13501-1. (material) | 1.05 | 62.42 | 65.541 |
| mt13pst100h | U | Cargol autoroscant de cap aixamfranat, d'acer galvanitzat, de 6 mm de diàmetre i 110 mm de longitud. (material) | 7 | 0.41 | 2.870 |
| mo054 | h | Oficial 1ª muntador d'aïllaments. (mà d'obra) | 0.192 | 29.34 | 5.633 |
| mo101 | h | Ajudant muntador d'aïllaments. (mà d'obra) | 0.192 | 25.28 | 4.854 |
| % | % | Costos directes complementaris | 2 % | 78.898 | 1.578 |
|  |  | Costos directes |  |  | 80.476 |

Residus:
- col·locació: mt13pst018hh; factor de residu 0.0150337
- col·locació: mt13pst100h Cargol autoroscant de cap aixamfranat, d'acer galvanitzat, de 6 mm de diàmetre i 110 mm de longitud; factor de residu 0.00390476

## Recursos

**mt13pst018hh** m² Panell sandvitx encadellat en les quatre cares
Dades tècniques: Cost energètic 2.537 MJ; Emissió de CO2 55.085 kg; Codi LER 17 08 02; Massa de l'element 40.47 kg; Volum 0.04047 m3
Residus:
- embalatge: re170203 Plàstic. (component de residu); rendiment 0.009 kg; Codi LER 17 02 03; Massa de l'element 1 kg; Volum 0.001667 m3

**mt13pst100h** U Cargol autoroscant de cap aixamfranat, d'acer galvanitzat, de 6 mm de diàmetre i 110 mm de longitud
Dades tècniques: Cost energètic 0.551 MJ; Emissió de CO2 0.056 kg; Codi LER 17 04 05; Massa de l'element 0.021 kg; Volum 0.00001 m3
Residus:
- embalatge: re150101 Envasos de paper i cartró. (component de residu); rendiment 0.001 kg; Codi LER 15 01 01; Massa de l'element 1 kg; Volum 0.001333 m3
