# Coberta plana no transitable, no ventilada, Deck, tipus convencional. Impermeabilització amb làmines de PVC, tipus monocapa

- Propietat de l'arxiu: CYPE Ingenieros S.A.
- Format: FIEBDC-3/2016
- Programa: Generador de preus de la construcció. CYPE Ingenieros, S.A.
- Data: 06/06/2025
- Divisa: EUR
- Costos indirectes: 3 %
- IVA: 21 %

## Q Cobertes

### QD Planes no transitables, no ventilades

#### QDD Deck

**QDD050** m² Coberta plana no transitable, no ventilada, Deck, tipus convencional. Impermeabilització amb làmines de PVC, tipus monocapa.
Coberta plana no transitable, no ventilada, Deck amb fixació mecànica, tipus convencional, pendent del 1% al 15%. SUPORT BASE: perfil nervat autoportant de xapa d'acer galvanitzat DX51D+Z275 S 280 de 0,7 mm d'espessor, amb secció trapezoïdal per a coberta Deck, amb nervis de 48 mm d'altura separats 250 mm; AÏLLAMENT TÈRMIC: panell rígid de llana mineral hidrofugada; IMPERMEABILITZACIÓ: tipus monocapa, fixada mecànicament, formada per una làmina impermeabilitzant flexible de PVC-P, (fv), de 1,2 mm d'espessor, amb armadura de vel de fibra de vidre, i amb resistència a la intempèrie, fixada en cavalcaments i vores mitjançant soldadura termoplàstica; FIXACIONS MECÀNIQUES: cargols d'acer de 6 mm de diàmetre i 65 mm de longitud, amb tractament anticorrosió, tac i volandera de repartiment de 40x40 mm (3 u/m²).
Criteri de valoració econòmica: El preu no inclou l'execució i el segellat dels junts ni l'execució d'acabats en les trobades amb paraments i desaigües.
Inclou: Replanteig de les xapes nervades i dels punts singulars. Tall, preparació i col·locació de les xapes. Fixació mecànica de les xapes. Revisió de la superfície base en la que es realitza la fixació de l'aïllament d'acord amb les exigències de la tècnica a emprar. Tall, ajust i col·locació de l'aïllament. Col·locació de la impermeabilització. Fixació mecànica de la impermeabilització.
Criteri d'amidament de projecte: Superfície mesurada en projecció horitzontal, segons documentació gràfica de Projecte, des de les cares interiors dels ampits o plastrons perimetrals que la limiten.
Criteri de mesura d'obra: Es mesurarà, en projecció horitzontal, la superfície realment executada segons especificacions de Projecte, des de les cares interiors dels ampits o plastrons perimetrals que la limiten.

| Codi | Ut | Descripció | Rendiment | Preu | Import |
|---|---|---|---|---|---|
| mt13ccg200fc | m² | Perfil nervat autoportant de xapa d'acer galvanitzat DX51D+Z275 S 280 de 0,7 mm d'espessor, amb secció trapezoïdal per a coberta Deck, amb nervis de 48 mm d'altura separats 250 mm, inèrcia 22,15 cm4 i massa superficial 6,87 kg/m², segons UNE-EN 14782. (material) | 1.1 | 10.64 | 11.704 |
| mt16lrc010ad | m² | Panell rígid de llana mineral hidrofugada, segons UNE-EN 13162, de 50 mm d'espessor, resistència tèrmica >= 1,3 m²K/W, conductivitat tèrmica 0,038 W/(mK), Euroclasse A1 de reacció al foc segons UNE-EN 13501-1. (material) | 1.05 | 19.01 | 19.961 |
| mt16aab010 | U | Fixació mecànica dels panells aïllants a la xapa metàl·lica (cobertes deck). (material) | 1 | 0.16 | 0.160 |
| mt15dac010c | m² | Làmina impermeabilitzant flexible de PVC-P, (fv), de 1,2 mm d'espessor, amb armadura de vel de fibra de vidre, i amb resistència a la intempèrie, segons UNE-EN 13956. (material) | 1.05 | 10.92 | 11.466 |
| mt14lga100a | U | Cargol d'acer de 6 mm de diàmetre i 65 mm de longitud, amb tractament anticorrosió, tac i volandera de repartiment de 40x40 mm. (material) | 3 | 0.18 | 0.540 |
| mo051 | h | Oficial 1ª muntador de tancaments industrials. (mà d'obra) | 0.18 | 30.63 | 5.513 |
| mo098 | h | Ajudant muntador de tancaments industrials. (mà d'obra) | 0.18 | 26.39 | 4.750 |
| mo054 | h | Oficial 1ª muntador d'aïllaments. (mà d'obra) | 0.06 | 30.63 | 1.838 |
| mo101 | h | Ajudant muntador d'aïllaments. (mà d'obra) | 0.06 | 26.39 | 1.583 |
| mo029 | h | Oficial 1ª aplicador de làmines impermeabilitzants. (mà d'obra) | 0.144 | 29.67 | 4.272 |
| mo067 | h | Ajudant aplicador de làmines impermeabilitzants. (mà d'obra) | 0.144 | 26.39 | 3.800 |
| % | % | Costos directes complementaris | 2 % | 65.587 | 1.312 |
|  |  | Costos directes |  |  | 66.899 |

Residus:
- col·locació: mt13ccg200fc; factor de residu 0.0159047
- col·locació: mt16lrc010ad; factor de residu 0.024
- col·locació: mt15dac010c; factor de residu 0.0434167
- col·locació: mt14lga100a; factor de residu 0.00467742

## Recursos

**mt13ccg200fc** m² Perfil nervat autoportant de xapa d'acer galvanitzat DX51D+Z275 S 280 de 0,7 mm d'espessor
Dades tècniques: Cost energètic 174.624 MJ; Emissió de CO2 17.696 kg; Codi LER 17 04 05; Massa de l'element 6.87 kg; Volum 0.003271 m3
Residus:
- embalatge: re170203 Plàstic. (component de residu); rendiment 0.023 kg; Codi LER 17 02 03; Massa de l'element 1 kg; Volum 0.001667 m3

**mt16lrc010ad** m² Panell rígid de llana mineral hidrofugada
Dades tècniques: Cost energètic 436.719 MJ; Emissió de CO2 11.414 kg; Codi LER 17 06 04; Massa de l'element 7.5 kg; Volum 0.0125 m3
Residus:
- embalatge: re170203 Plàstic; rendiment 0.034 kg

**mt15dac010c** m² Làmina impermeabilitzant flexible de PVC-P
Dades tècniques: Cost energètic 123.245 MJ; Emissió de CO2 4.400 kg; Codi LER 17 06 04; Massa de l'element 1.5 kg; Volum 0.0025 m3
Residus:
- embalatge: re170203 Plàstic; rendiment 0.026 kg

**mt14lga100a** U Cargol d'acer de 6 mm de diàmetre i 65 mm de longitud
Dades tècniques: Cost energètic 0.181 MJ; Emissió de CO2 0.008 kg; Codi LER 17 04 05; Massa de l'element 0.0124 kg; Volum 0.000006 m3
Residus:
- embalatge: re150101 Envasos de paper i cartró. (component de residu); rendiment 0.001 kg; Codi LER 15 01 01; Massa de l'element 1 kg; Volum 0.001333 m3
