# Claraboia

- Propietat de l'arxiu: CYPE Ingenieros S.A.
- Format: FIEBDC-3/2016
- Programa: Generador de preus de la construcció. CYPE Ingenieros, S.A.
- Data: 01/10/2024
- Divisa: EUR
- Costos indirectes: 3 %
- IVA: 21 %

## Q Cobertes

### QL Lluernaris

#### QLC Claraboies prefabricades

**QLC010** U Claraboia.
Claraboia de cúpula fixa parabòlica monovalva, de polimetilmetacrilat (PMMA), de base quadrada, llum de buit 40x40 cm, sòcol de 25 cm d'altura, realitzat amb fàbrica de maó ceràmic buit de 29x14x7, rebuda amb morter de ciment, industrial, M-5; fixació estanca de cúpula a obra amb tirafons i col·locació de caputxons protectors.
Inclou: Col·locació i fixació de la cúpula al zócalo d'obra. Protecció i impermeabilització rematant el sòcol. Col·locació dels elements d'estanquitat del junt sòcol-cúpula. Col·locació dels elements de protecció i estanquitat de les fixacions.
Criteri d'amidament de projecte: Nombre d'unitats previstes, segons documentació gràfica de Projecte.
Criteri de mesura d'obra: Es mesurarà el nombre d'unitats realment executades segons especificacions de Projecte.

| Codi | Ut | Descripció | Rendiment | Preu | Import |
|---|---|---|---|---|---|
| mt14iea020c | kg | Emulsió asfàltica aniònica amb càrregues tipus EB, segons UNE 104231. (material) | 0.406 | 3.3 | 1.340 |
| mt14lga010ea | m² | Làmina de betum modificat amb elastòmer SBS, LBM(SBS)-50/G-FP, de 3,5 mm d'espessor, massa nominal 5 kg/m², amb armadura de feltre de polièster reforçat i estabilitzat de 150 g/m², amb autoprotecció mineral de color gris. Segons UNE-EN 13707. (material) | 0.546 | 8.56 | 4.674 |
| mt04lcc010b | U | Maó ceràmic buit (totxana), per revestir, 29x14x7 cm, per a ús en fàbrica protegida (peça P), densitat 805 kg/m³, segons UNE-EN 771-1. (material) | 18 | 0.35 | 6.300 |
| mt08aaa010a | m³ | Aigua. (material) | 0.006 | 1.5 | 0.009 |
| mt09mif010ca | t | Morter industrial per a obra de paleta, de ciment, color gris, categoria M-5 (resistència a compressió 5 N/mm²), subministrat en sacs, segons UNE-EN 998-2. (material) | 0.036 | 53.48 | 1.925 |
| mt21mat010apa | U | Claraboia de cúpula fixa parabòlica monovalva, de polimetilmetacrilat (PMMA), de base quadrada, llum de buit 40x40 cm. Segons UNE-EN 1873. (material) | 1 | 47.78 | 47.780 |
| mt21cms010 | U | Material auxiliar per instal·lació, muntatge i fixació de claraboia prefabricada. (material) | 1.689 | 2.25 | 3.800 |
| mo029 | h | Oficial 1ª aplicador de làmines impermeabilitzants. (mà d'obra) | 0.384 | 28.42 | 10.913 |
| mo067 | h | Ajudant aplicador de làmines impermeabilitzants. (mà d'obra) | 0.384 | 25.28 | 9.708 |
| mo011 | h | Oficial 1ª muntador. (mà d'obra) | 0.404 | 29.34 | 11.853 |
| mo080 | h | Ajudant muntador. (mà d'obra) | 1.199 | 25.28 | 30.311 |
| mo113 | h | Peó ordinari construcció. (mà d'obra) | 0.114 | 23.81 | 2.714 |
| % | % | Costos directes complementaris | 2 % | 131.327 | 2.627 |
|  |  | Costos directes |  |  | 133.954 |

Residus:
- col·locació: mt14iea020c Emulsió asfàltica aniònica amb càrregues tipus EB, segons UNE 104231; factor de residu 0.007
- col·locació: mt14lga010ea; factor de residu 0.05691
- col·locació: mt04lcc010b; factor de residu 0.0310799
- col·locació: mt09mif010ca; factor de residu 0.0189

## Recursos

**mt14iea020c** kg Emulsió asfàltica aniònica amb càrregues tipus EB, segons UNE 104231
Dades tècniques: Cost energètic 31.940 MJ; Emissió de CO2 0.230 kg; Codi LER 17 03 02; Massa de l'element 1 kg; Volum 0.001 m3

**mt14lga010ea** m² Làmina de betum modificat amb elastòmer SBS
Dades tècniques: Cost energètic 291.019 MJ; Emissió de CO2 8.176 kg; Codi LER 17 03 02; Massa de l'element 5 kg; Volum 0.005 m3
Residus:
- embalatge: re170203 Plàstic. (component de residu); rendiment 0.057 kg; Codi LER 17 02 03; Massa de l'element 1 kg; Volum 0.001667 m3

**mt04lcc010b** U Maó ceràmic buit (totxana)
Dades tècniques: Cost energètic 8.702 MJ; Emissió de CO2 0.528 kg; Codi LER 17 01 02; Massa de l'element 2.29 kg; Volum 0.001832 m3
Residus:
- embalatge: re170201 Fusta. (component de residu); rendiment 0.014 kg; Codi LER 17 02 01; Massa de l'element 1 kg; Volum 0.000909 m3
- embalatge: re170203 Plàstic; rendiment 0.001 kg

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt21mat010apa** U Claraboia de cúpula fixa parabòlica monovalva
Dades tècniques: Cost energètic 58.800 MJ; Emissió de CO2 3.944 kg
Residus:
- embalatge: re150101 Envasos de paper i cartró; rendiment 1.245 kg
