# Ràfec decoratiu

- Propietat de l'arxiu: CYPE Ingenieros S.A.
- Format: FIEBDC-3/2016
- Programa: Generador de preus de la construcció. CYPE Ingenieros, S.A.
- Data: 01/10/2024
- Divisa: EUR
- Costos indirectes: 3 %
- IVA: 21 %

## Q Cobertes

### QR Acabaments

#### QRA Barbacanes

**QRA010** m Ràfec decoratiu.
Ràfec decoratiu en teulada, format per dentells prefabricats de formigó de 90x7x10 cm, color blanc, rebuts amb morter de ciment, industrial, amb additiu hidròfug, M-15 amb una separació de 50 cm, taulers ceràmics buits encadellats de 50x20x4 cm i capa de compressió de 3 cm d'espessor amb el mateix morter.
Criteri de valoració econòmica: El preu no inclou l'embroquetat de les teules del ràfec.
Inclou: Replanteig i traçat en el sostre dels elements components de ràfec. Rebut dels permòdols. Formació de tauler. Abocat, estesa i reglejat de la capa de morter de regularització.
Criteri d'amidament de projecte: Longitud del cantell de l'aiguavés, mesurada per la seva cara exterior, segons documentació gràfica de Projecte.
Criteri de mesura d'obra: Es mesurarà pel seu major desenvolupament lineal, la longitud realment executada segons especificacions de Projecte.

| Codi | Ut | Descripció | Rendiment | Preu | Import |
|---|---|---|---|---|---|
| mt13anh010b | U | Dentell prefabricat de formigó, 90x7x10 cm, color blanc. (material) | 1 | 3.29 | 3.290 |
| mt04lcg010a | U | Maó ceràmic buit (súper maó), per revestir, 50x20x4 cm, per a ús en fàbrica protegida (peça P), densitat 845 kg/m³, segons UNE-EN 771-1. (material) | 4 | 0.46 | 1.840 |
| mt08aaa010a | m³ | Aigua. (material) | 0.017 | 1.5 | 0.026 |
| mt09mif010la | t | Morter industrial per a obra de paleta, de ciment, color gris, amb additiu hidròfug, categoria M-15 (resistència a compressió 15 N/mm²), subministrat en sacs, segons UNE-EN 998-2. (material) | 0.094 | 73.55 | 6.914 |
| mo020 | h | Oficial 1ª construcció. (mà d'obra) | 0.959 | 28.42 | 27.255 |
| mo077 | h | Ajudant construcció. (mà d'obra) | 1.259 | 25.28 | 31.828 |
| % | % | Costos directes complementaris | 2 % | 71.153 | 1.423 |
|  |  | Costos directes |  |  | 72.576 |

Residus:
- col·locació: mt13anh010b Dentell prefabricat de formigó, 90x7x10 cm, color blanc; factor de residu 0.0242452
- col·locació: mt04lcg010a; factor de residu 0.0126
- col·locació: mt09mif010la; factor de residu 0.00678461

## Recursos

**mt13anh010b** U Dentell prefabricat de formigó, 90x7x10 cm, color blanc
Dades tècniques: Cost energètic 1.163 MJ; Emissió de CO2 1.507 kg; Codi LER 17 01 01; Massa de l'element 10 kg; Volum 0.006667 m3
Residus:
- embalatge: re170201 Fusta. (component de residu); rendiment 0.004 kg; Codi LER 17 02 01; Massa de l'element 1 kg; Volum 0.000909 m3
- embalatge: re170203 Plàstic. (component de residu); rendiment 0.003 kg; Codi LER 17 02 03; Massa de l'element 1 kg; Volum 0.001667 m3

**mt04lcg010a** U Maó ceràmic buit (súper maó)
Dades tècniques: Cost energètic 11.458 MJ; Emissió de CO2 0.717 kg; Codi LER 17 01 02; Massa de l'element 3.1 kg; Volum 0.00248 m3
Residus:
- embalatge: re170201 Fusta; rendiment 0.017 kg
- embalatge: re170203 Plàstic; rendiment 0.001 kg

**mt08aaa010a** m³ Aigua
Dades tècniques: Cost energètic 60.000 MJ; Emissió de CO2 30.000 kg

**mt09mif010la** t Morter industrial per a obra de paleta
Dades tècniques: Cost energètic 2099.395 MJ; Emissió de CO2 181.985 kg; Codi LER 17 01 01; Massa de l'element 1000 kg; Volum 0.666667 m3
Residus:
- embalatge: re150101 Envasos de paper i cartró. (component de residu); rendiment 14.066 kg; Codi LER 15 01 01; Massa de l'element 1 kg; Volum 0.001333 m3
- embalatge: re170201 Fusta; rendiment 0.757 kg
- embalatge: re170203 Plàstic; rendiment 0.299 kg
