# Trobada de coberta plana no transitable, no ventilada, sobre suport continu de fusta, amb coronació de façana. Impermeabilització amb làmines d'EPDM

- Propietat de l'arxiu: CYPE Ingenieros S.A.
- Format: FIEBDC-3/2016
- Programa: Generador de preus de la construcció. CYPE Ingenieros, S.A.
- Data: 25/01/2025
- Divisa: EUR
- Costos indirectes: 3 %
- IVA: 21 %

## Q Cobertes

### QS Planes no transitables, no ventilades, sobre suport de fusta

#### QSF Punts singulars

**QSF053** m Trobada de coberta plana no transitable, no ventilada, sobre suport continu de fusta, amb coronació de façana. Impermeabilització amb làmines d'EPDM.
Trobada de coberta plana no transitable, no ventilada, amb grava, tipus invertida, sobre suport continu de fusta, amb coronació de façana, formada per: capa separadora de geotèxtil no teixit compost per fibres de polièster unides per tiretes, (500 g/m²); impermeabilització tipus monocapa, no adherida, formada per una làmina de cautxú sintètic EPDM d'alta densitat, de 1,2 mm d'espessor, fixada al suport en perímetre i junts i cavalcaments fixats amb cinta autoadhesiva, de cautxú sintètic EPDM i 76 mm d'amplada, prèvia aplicació d'emprimació amb base dissolvent; i cavalló metàl·lic, de xapa plegada d'acer galvanitzat, amb un angle d'inclinació de 10°, espessor 0,8 mm, desenvolupament 300 mm i 4 plecs, amb goteró, per a cobriment de murs, fixat amb cargols autoperforants a llistó de 55x35 mm de secció, de fusta de pinastre (Pinus pinaster), tractada en autoclau, amb classe d'ús 4, segons UNE-EN 335 fixats a la impermeabilització amb cargols de 4 mm de diàmetre i 45 mm de longitud, d'acer inoxidable, amb virolles. Inclús segellador adhesiu monocomponent, per al segellat dels junts entre xapes.
Inclou: Replanteig i marcat d'eixos. Neteja i preparació de la superfície. Col·locació de la capa separadora. Col·locació de la impermeabilització. Col·locació i fixació de les llates. Fixació del cavalló a les llates d'empostissar.
Criteri d'amidament de projecte: Longitud mesurada segons documentació gràfica de Projecte.
Criteri de mesura d'obra: Es mesurarà la longitud realment executada segons especificacions de Projecte.

| Codi | Ut | Descripció | Rendiment | Preu | Import |
|---|---|---|---|---|---|
| mt07mee203fC | m | Llistó de 55x35 mm de secció, de fusta de pinastre (Pinus pinaster), tractada en autoclau, amb classe d'ús 4, segons UNE-EN 335, acabat raspallat, amb humitat inferior al 20%. (material) | 2 | 2.05 | 4.100 |
| mt07emr406a | U | Cargol de 4 mm de diàmetre i 45 mm de longitud, d'acer inoxidable, per a ús exterior. (material) | 4 | 0.21 | 0.840 |
| mt20ame020fb | m | Cavalló metàl·lic, de xapa plegada d'acer galvanitzat, amb un angle d'inclinació de 10°, espessor 0,8 mm, desenvolupament 300 mm i 4 plecs, amb goteró, per a cobriment de murs. (material) | 1 | 5.54 | 5.540 |
| mt12www050 | U | Cargol autoforadant d'acer galvanitzat. (material) | 4 | 0.05 | 0.200 |
| mt22www010d | U | Cartutx de 290 ml de segellador adhesiu monocomponent, neutre, superelàstic, a base de polímer MS, color transparent, amb resistència a la intempèrie i als raigs UV i elongació fins a ruptura 750%. (material) | 0.2 | 5.29 | 1.058 |
| mt15dan610a | m² | Làmina de cautxú sintètic EPDM d'alta densitat, de 1,2 mm d'espessor, amb resistència a l'envelliment i als rajos UV. (material) | 0.55 | 15.41 | 8.476 |
| mt15dan620a | m | Cinta autoadhesiva, de cautxú sintètic EPDM, 76 mm d'amplada i 0,75 mm de gruix, per a segellat d'encavallaments en làmines de cautxú sintètic EPDM d'alta densitat. (material) | 0.1 | 7.06 | 0.706 |
| mt15dan630a | l | Emprimació amb base dissolvent, per a neteja de cavalcaments en làmines de cautxú sintètic EPDM d'alta densitat. (material) | 0.001 | 20.35 | 0.020 |
| mt14gsa020ei | m² | Geotèxtil no teixit compost per fibres de polièster unides per tiretes, amb una resistència a la tracció longitudinal de 6,8 kN/m, una resistència a la tracció transversal de 7,8 kN/m, una obertura de con a l'assaig de perforació dinàmica segons UNE-EN ISO 13433 inferior a 3 mm, resistència CBR a punxonament 1,7 kN i una massa superficial de 500 g/m², segons UNE-EN 13252. (material) | 0.3 | 2.33 | 0.699 |
| mo048 | h | Oficial 1ª muntador d'estructura de fusta. (mà d'obra) | 0.24 | 29.64 | 7.114 |
| mo095 | h | Ajudant muntador d'estructura de fusta. (mà d'obra) | 0.24 | 26.36 | 6.326 |
| mo029 | h | Oficial 1ª aplicador de làmines impermeabilitzants. (mà d'obra) | 0.12 | 29.67 | 3.560 |
| mo067 | h | Ajudant aplicador de làmines impermeabilitzants. (mà d'obra) | 0.12 | 26.39 | 3.167 |
| % | % | Costos directes complementaris | 2 % | 41.806 | 0.836 |
|  |  | Costos directes |  |  | 42.642 |

Residus:
- col·locació: mt07mee203fC; factor de residu 0.0136762
- col·locació: mt07emr406a Cargol de 4 mm de diàmetre i 45 mm de longitud, d'acer inoxidable, per a ús exterior; factor de residu 0.00458333
- col·locació: mt20ame020fb; factor de residu 0.0053
- col·locació: mt12www050 Cargol autoforadant d'acer galvanitzat; factor de residu 0.0052381
- col·locació: mt22www010d; factor de residu 0.06
- col·locació: mt15dan610a Làmina de cautxú sintètic EPDM d'alta densitat, de 1,2 mm d'espessor, amb resistència a l'envelliment i als rajos UV; factor de residu 0.035
- col·locació: mt15dan630a Emprimació amb base dissolvent, per a neteja de cavalcaments en làmines de cautxú sintètic EPDM d'alta densitat; factor de residu 0.035
- col·locació: mt14gsa020ei; factor de residu 0.07

## Recursos

**mt07mee203fC** m Llistó de 55x35 mm de secció
Dades tècniques: Cost energètic 67.102 MJ; Emissió de CO2 -1.062 kg; Codi LER 17 02 01; Massa de l'element 0.8 kg; Volum 0.000727 m3
Residus:
- embalatge: re170203 Plàstic. (component de residu); rendiment 0.002 kg; Codi LER 17 02 03; Massa de l'element 1 kg; Volum 0.001667 m3

**mt07emr406a** U Cargol de 4 mm de diàmetre i 45 mm de longitud, d'acer inoxidable, per a ús exterior
Dades tècniques: Cost energètic 0.123 MJ; Emissió de CO2 0.018 kg; Codi LER 17 04 05; Massa de l'element 0.0024 kg; Volum 0.000001 m3
Residus:
- embalatge: re150101 Envasos de paper i cartró. (component de residu); rendiment 0.001 kg; Codi LER 15 01 01; Massa de l'element 1 kg; Volum 0.001333 m3

**mt20ame020fb** m Cavalló metàl·lic
Dades tècniques: Cost energètic 47.712 MJ; Emissió de CO2 4.826 kg; Codi LER 17 04 05; Massa de l'element 1.87 kg; Volum 0.00089 m3
Residus:
- embalatge: re170203 Plàstic; rendiment 0.008 kg

**mt12www050** U Cargol autoforadant d'acer galvanitzat
Dades tècniques: Cost energètic 0.053 MJ; Emissió de CO2 0.006 kg; Codi LER 17 04 05; Massa de l'element 0.0021 kg
Residus:
- embalatge: re150101 Envasos de paper i cartró; rendiment 0.001 kg

**mt22www010d** U Cartutx de 290 ml de segellador adhesiu monocomponent
Dades tècniques: Cost energètic 70.388 MJ; Emissió de CO2 3.428 kg; Codi LER 17 09 04; Massa de l'element 0.421 kg; Volum 0.000281 m3
Residus:
- embalatge: re170203 Plàstic; rendiment 0.1 kg

**mt15dan610a** m² Làmina de cautxú sintètic EPDM d'alta densitat, de 1,2 mm d'espessor, amb resistència a l'envelliment i als rajos UV
Dades tècniques: Cost energètic 103.298 MJ; Emissió de CO2 3.347 kg; Codi LER 17 02 03; Massa de l'element 1.4 kg; Volum 0.002333 m3
Residus:
- embalatge: re170203 Plàstic; rendiment 0.07 kg

**mt15dan620a** m Cinta autoadhesiva
Dades tècniques: Cost energètic 5.863 MJ; Emissió de CO2 0.255 kg

**mt15dan630a** l Emprimació amb base dissolvent, per a neteja de cavalcaments en làmines de cautxú sintètic EPDM d'alta densitat
Dades tècniques: Cost energètic 80.035 MJ; Emissió de CO2 4.332 kg; Codi LER 17 09 04; Massa de l'element 0.9 kg; Volum 0.0006 m3
Residus:
- embalatge: re150104 Envasos metàl·lics. (component de residu); rendiment 0.064 kg; Codi LER 15 01 04; Massa de l'element 1 kg; Volum 0.001667 m3

**mt14gsa020ei** m² Geotèxtil no teixit compost per fibres de polièster unides per tiretes
Dades tècniques: Cost energètic 23.715 MJ; Emissió de CO2 1.240 kg; Codi LER 17 06 04; Massa de l'element 0.5 kg; Volum 0.000833 m3
Residus:
- embalatge: re170203 Plàstic; rendiment 0.024 kg
