# Punt singular per a coberta inclinada de polièster

- Propietat de l'arxiu: CYPE Ingenieros S.A.
- Format: FIEBDC-3/2016
- Programa: Generador de preus de la construcció. CYPE Ingenieros, S.A.
- Data: 06/06/2025
- Divisa: EUR
- Costos indirectes: 3 %
- IVA: 21 %

## Q Cobertes

### QU Components de cobertes inclinades i corbes

#### QUO De plaques de polièster

**QUO011** m Punt singular per a coberta inclinada de polièster.
Carener per a coberta inclinada, amb una pendent major del 10%, amb careners de polièster, amb ales adaptables a qualsevol angle, color verd RAL 6011. Inclús accessoris de fixació de les peces a les plaques.
Criteri de valoració econòmica: El preu no inclou la superfície suport.
Inclou: Replanteig i col·locació de les peces d'acabat sobre les plaques de coberta. Fixació de les peces a les plaques.
Criteri d'amidament de projecte: Longitud amidada segons documentació gràfica de Projecte, incrementada en 5 cm a cada costat.
Criteri de mesura d'obra: Es mesurarà la longitud realment executada segons especificacions de Projecte, incloent els acords en els suports.

| Codi | Ut | Descripció | Rendiment | Preu | Import |
|---|---|---|---|---|---|
| mt13lpo135a | m | Cavalló de polièster, amb ales adaptables a qualsevol angle, color verd RAL 6011, per a cobertes de plaques. (material) | 1.1 | 17.41 | 19.151 |
| mt13lpo052c | U | Cargol autoroscant, per a la fixació sobre suport metàl·lic. (material) | 0.25 | 0.1 | 0.025 |
| mo051 | h | Oficial 1ª muntador de tancaments industrials. (mà d'obra) | 0.108 | 30.63 | 3.308 |
| mo098 | h | Ajudant muntador de tancaments industrials. (mà d'obra) | 0.108 | 26.39 | 2.850 |
| % | % | Costos directes complementaris | 2 % | 25.334 | 0.507 |
|  |  | Costos directes |  |  | 25.841 |

Residus:
- col·locació: mt13lpo052c Cargol autoroscant, per a la fixació sobre suport metàl·lic; factor de residu 0.005

## Recursos

**mt13lpo135a** m Cavalló de polièster, amb ales adaptables a qualsevol angle, color verd RAL 6011, per a cobertes de plaques
Dades tècniques: Cost energètic 137.362 MJ; Emissió de CO2 5.925 kg
Residus:
- embalatge: re170203 Plàstic. (component de residu); rendiment 0.021 kg; Codi LER 17 02 03; Massa de l'element 1 kg; Volum 0.001667 m3

**mt13lpo052c** U Cargol autoroscant, per a la fixació sobre suport metàl·lic
Dades tècniques: Cost energètic 0.108 MJ; Emissió de CO2 0.005 kg; Codi LER 17 04 05; Massa de l'element 0.0076 kg; Volum 0.000004 m3
Residus:
- embalatge: re150101 Envasos de paper i cartró. (component de residu); rendiment 0.001 kg; Codi LER 15 01 01; Massa de l'element 1 kg; Volum 0.001333 m3
