# Peces especials per a coberta inclinada de teules ceràmiques "CERÁMICA CAMPO"

- Propietat de l'arxiu: CYPE Ingenieros S.A.
- Format: FIEBDC-3/2016
- Programa: Generador de preus de la construcció. CYPE Ingenieros, S.A.
- Data: 05/07/2024
- Divisa: EUR
- Costos indirectes: 3 %
- IVA: 21 %

## Q Cobertes

### QU Components de cobertes inclinades i corbes

#### QUT De teules ceràmiques

**QUT042** U Peces especials per a coberta inclinada de teules ceràmiques "CERÁMICA CAMPO".
Falca de cavalló ceràmica "CERÁMICA CAMPO", acabat amb coloració en massa Rojo, 40x15 cm, per a teules corbes, fixada amb cargols rosca-fusta sobre llistó de fusta; per a coberta inclinada.
Inclou: Col·locació i cargolat de les teules.
Criteri d'amidament de projecte: Nombre d'unitats previstes, segons documentació gràfica de Projecte.
Criteri de mesura d'obra: Es mesurarà el nombre d'unitats realment executades segons especificacions de Projecte.

| Codi | Ut | Descripció | Rendiment | Preu | Import |
|---|---|---|---|---|---|
| mt13tcc016a | U | Falca de cavalló ceràmica "CERÁMICA CAMPO", acabat amb coloració en massa Rojo, 40x15 cm, per a teules corbes, segons UNE-EN 1304. (material) | 1 | 0.96 | 0.960 |
| mt13blw103 | U | Cargol rosca-fusta per subjecció de teules a llistó. (material) | 2 | 0.06 | 0.120 |
| mo011 | h | Oficial 1ª muntador. (mà d'obra) | 0.144 | 29.34 | 4.225 |
| mo080 | h | Ajudant muntador. (mà d'obra) | 0.072 | 25.28 | 1.820 |
| % | % | Costos directes complementaris | 2 % | 7.125 | 0.143 |
|  |  | Costos directes |  |  | 7.268 |

Residus:
- col·locació: mt13tcc016a; factor de residu 0.0569811

## Recursos

**mt13tcc016a** U Falca de cavalló ceràmica "CERÁMICA CAMPO"
Dades tècniques: Cost energètic 3.940 MJ; Emissió de CO2 0.184 kg; Codi LER 17 01 03; Massa de l'element 0.9 kg; Volum 0.00072 m3
Residus:
- embalatge: re170201 Fusta. (component de residu); rendiment 0.003 kg; Codi LER 17 02 01; Massa de l'element 1 kg; Volum 0.000909 m3
- embalatge: re170203 Plàstic. (component de residu); rendiment 0.002 kg; Codi LER 17 02 03; Massa de l'element 1 kg; Volum 0.001667 m3
