# Xapat amb plaquetes prefabricades de formigó, fixades amb morter

- Propietat de l'arxiu: CYPE Ingenieros S.A.
- Format: FIEBDC-3/2016
- Programa: Generador de preus de la construcció. CYPE Ingenieros, S.A.
- Data: 05/07/2024
- Divisa: EUR
- Costos indirectes: 3 %
- IVA: 21 %

## R Revestiments i extradossats

### RA De peces rígides en paraments verticals

#### RAH De plaquetes prefabricades de formigó

**RAH005** m² Xapat amb plaquetes prefabricades de formigó, fixades amb morter.
Xapat en parament vertical, fins a 3 m d'altura, amb plaquetes prefabricades de formigó, color gris, de 20x40x2 cm, rebut amb morter bastard de ciment CEM II/A-P 32,5 R, cal i sorra, M-2,5 estès sobre tota la cara posterior de la peça i ajustat a punta de paleta, reblen amb el mateix morter els buits que poguessin quedar. Rejuntat amb morter de juntes especial per a revestiments de prefabricats de formigó. Inclús talls, biaix de cartabó, juntes i peces especials.
Inclou: Neteja i humectació del parament a revestir. Col·locació i aplomat de mires de referència. Estesa de fils entre mires. Preparació de les plaquetes, esquitxant-les amb beurada de ciment i sorra per la cara interior. Col·locació de les llosetes. Comprovació de l'aplomat, nivell i alineació de la filada de plaquetes. Rejuntat. Neteja final del parament.
Criteri d'amidament de projecte: Superfície mesurada segons documentació gràfica de Projecte, deduint els buits de superfície major de 3 m², afegint a canvi la superfície de la part interior del buit, corresponent al desenvolupament de brancals i llindes. No s'ha incrementat l'amidament per trencaments i retallades, ja que en la descomposició s'ha considerat un 5% més de peces.
Criteri de mesura d'obra: Es mesurarà la superfície realment executada segons especificacions de Projecte, deduint els buits de superfície major de 3 m², afegint a canvi la superfície de la part interior del buit, corresponent al desenvolupament de brancals i llindes.

| Codi | Ut | Descripció | Rendiment | Preu | Import |
|---|---|---|---|---|---|
| mt19php010a | m² | Plaqueta prefabricada de formigó gris, 20x40x2 cm. (material) | 1.05 | 10.47 | 10.994 |
| mt09mor020a | m³ | Morter bastard de ciment CEM II/A-P 32,5 R, cal i sorra, tipus M-2,5, confeccionat en obra con 200 kg/m³ de ciment i una proporció en volum 1:2:10. (material) | 0.025 | 144.1 | 3.603 |
| mt09mcr235 | kg | Morter de juntes per prefabricats de formigó i pedra artificial, compost de ciment, àrids, pigments i additius especials. (material) | 0.15 | 2.47 | 0.371 |
| mo020 | h | Oficial 1ª construcció. (mà d'obra) | 0.384 | 28.42 | 10.913 |
| mo077 | h | Ajudant construcció. (mà d'obra) | 0.384 | 25.28 | 9.708 |
| mo113 | h | Peó ordinari construcció. (mà d'obra) | 0.384 | 23.81 | 9.143 |
| % | % | Costos directes complementaris | 2 % | 44.732 | 0.895 |
|  |  | Costos directes |  |  | 45.627 |

Residus:
- col·locació: mt09mor020a; factor de residu 0.0036
- col·locació: mt09mcr235; factor de residu 0.035

## Recursos

**mt09mor020a** m³ Morter bastard de ciment CEM II/A-P 32,5 R
Dades tècniques: Cost energètic 3724.000 MJ; Emissió de CO2 323.000 kg; Codi LER 17 01 01; Massa de l'element 1900 kg; Volum 1.266667 m3

**mt09mcr235** kg Morter de juntes per prefabricats de formigó i pedra artificial
Dades tècniques: Cost energètic 7.958 MJ; Emissió de CO2 0.580 kg; Codi LER 17 09 04; Massa de l'element 1 kg; Volum 0.000667 m3
Residus:
- embalatge: re150101 Envasos de paper i cartró. (component de residu); rendiment 0.021 kg; Codi LER 15 01 01; Massa de l'element 1 kg; Volum 0.001333 m3
- embalatge: re170201 Fusta. (component de residu); rendiment 0.006 kg; Codi LER 17 02 01; Massa de l'element 1 kg; Volum 0.000909 m3
- embalatge: re170203 Plàstic. (component de residu); rendiment 0.009 kg; Codi LER 17 02 03; Massa de l'element 1 kg; Volum 0.001667 m3
