# Revestiment interior amb panells premuntats de pedra natural. Col·locació en capa fina

- Propietat de l'arxiu: CYPE Ingenieros S.A.
- Format: FIEBDC-3/2016
- Programa: Generador de preus de la construcció. CYPE Ingenieros, S.A.
- Data: 05/07/2024
- Divisa: EUR
- Costos indirectes: 3 %
- IVA: 21 %

## R Revestiments i extradossats

### RA De peces rígides en paraments verticals

#### RAP De pedra natural

**RAP160** m² Revestiment interior amb panells premuntats de pedra natural. Col·locació en capa fina.
Revestiment interior panells premuntats de pedra natural, de 61x20 cm i un gruix de 5 a 6 cm. SUPORT: parament de formigó, vertical, de fins 2 m d'altura. COL·LOCACIÓ: en capa fina amb adhesiu cimentós millorat, C2 TE, segons UNE-EN 12004, amb lliscament reduït i temps obert ampliat.
Inclou: Preparació de la superfície suport. Replanteig dels nivells, de la disposició de peces i dels junts. Preparació i aplicació del material de col·locació. Formació de juntes de moviment. Col·locació dels panells premuntats. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt09mcp100d | kg | Adhesiu cimentós millorat, C2 TE, segons UNE-EN 12004, amb lliscament reduït i temps obert ampliat, color blanc, a base de ciment d'alta resistència, àrids seleccionats, additius i resines sintètiques, per a la col·locació en capa fina de tot tipus de peces ceràmiques en paraments verticals interiors i paviments interiors i exteriors. (material) | 4 | 0.5 | 2.000 |
| mt19ppc010p | m² | Panell premuntat de pedra natural, format per lloses de pedra gneis rústica sobre base de morter de ciment reforçat amb armadura metàl·lica, de 61x20 cm i un gruix de 5 a 6 cm. Fins i tot peces de cantonada. (material) | 1.05 | 101.06 | 106.113 |
| mo022 | h | Oficial 1ª col·locador de pedra natural. (mà d'obra) | 0.42 | 28.42 | 11.936 |
| mo060 | h | Ajudant col·locador de pedra natural. (mà d'obra) | 0.42 | 25.28 | 10.618 |
| % | % | Costos directes complementaris | 2 % | 130.667 | 2.613 |
|  |  | Costos directes |  |  | 133.280 |

Residus:
- col·locació: mt09mcp100d; factor de residu 0.07

## Recursos

**mt09mcp100d** kg Adhesiu cimentós millorat
Dades tècniques: Cost energètic 3.871 MJ; Emissió de CO2 0.344 kg; Codi LER 17 09 04; Massa de l'element 1 kg; Volum 0.000667 m3
Residus:
- embalatge: re170203 Plàstic. (component de residu); rendiment 0.003 kg; Codi LER 17 02 03; Massa de l'element 1 kg; Volum 0.001667 m3
