# Xapat interior, sense càmera, amb plaques de pedra natural, "sistema tradicional"

- Propietat de l'arxiu: CYPE Ingenieros S.A.
- Format: FIEBDC-3/2016
- Programa: Generador de preus de la construcció. CYPE Ingenieros, S.A.
- Data: 11/03/2024
- Divisa: EUR
- Costos indirectes: 3 %
- IVA: 21 %

## R Revestiments i extradossats

### RA De peces rígides en paraments verticals

#### RAP De pedra natural

**RAP001** m² Xapat interior, sense càmera, amb plaques de pedra natural, "sistema tradicional".
Xapat de paraments interiors, fins a 3 m d'altura, amb plaques mecanitzades de granit Gris Quintana, acabat polit, de 60x40x3 cm, fixades al parament suport mitjançant ancoratges de vareta d'acer galvanitzat, de 3 mm de diàmetre, de manera que, un cop col·locades les plaques, quedi una càmera de 2 cm de gruix, que posteriorment s'ataconarà amb morter de ciment M-15, un cop falcades i aplomades les plaques, rejuntat amb morter de junts especial per a revestiments de pedra natural. Inclús preparació prèvia de les plaques i el parament suport, replanteig, formació de caixes, talls, obertura de buits en el parament per l'ancoratge de varetes mitjançant rebut amb morter de ciment M-15, acabats de cantells, col·locació de separadors de PVC, entre el cantell inferior d'una placa i el superior de la següent, ataconats, realització d'encontres amb altres materials, junts, peces especials, acabat i neteja final del parament.
Inclou: Replantejament de les plaques en el parament conforme l'especejament indicat. Col·locació i aplomat de mires de referència. Estesa de fils entre mires. Preparació de la pedra natural, esquitxant-la amb beurada de ciment i sorra per la cara interior. Humectació del parament a revestir. Col·locació de les plaques amb falques de fusta i fixació de les grapes al suport. Comprovació de l'aplomat, nivell i alineació de la filada de plaques. Col·locació entre placa i placa dels separadors. Refalcat de la cambra existent entre la placa i la fàbrica. Col·locació de les següents filades de plaques. Rejuntat. Neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt18bgn010amc | m² | Placa mecanitzada de granit nacional, Gris Quintana, 60x40x3 cm, acabat polit, segons UNE-EN 1469. (material) | 1.05 | 70.73 | 74.267 |
| mt19paj015a | U | Vareta d'acer galvanitzat, de 3 mm de diàmetre, per a ancoratge de xapats de paraments amb materials petris. (material) | 9 | 0.25 | 2.250 |
| mt09mor010f | m³ | Morter de ciment CEM II/B-P 32,5 N tipus M-15, confeccionat en obra con 450 kg/m³ de ciment i una proporció en volum 1/3. (material) | 0.025 | 149.3 | 3.733 |
| mt18acc040 | U | Separadors de PVC, de 2 mm d'espessor, per a junts horitzontals a paraments de pedra natural. (material) | 34 | 0.02 | 0.680 |
| mt09mcr220 | kg | Morter de rejuntat per a revestiments, interiors o exteriors, de pedra natural, polida o per a polir, compost de ciment, àrids a força de pols de marbre, pigments resistents als àlcalis i additius especials. (material) | 0.15 | 1.8 | 0.270 |
| mo022 | h | Oficial 1ª col·locador de pedra natural. (mà d'obra) | 0.983 | 28.42 | 27.937 |
| mo060 | h | Ajudant col·locador de pedra natural. (mà d'obra) | 0.983 | 25.28 | 24.850 |
| % | % | Costos directes complementaris | 2 % | 133.987 | 2.680 |
|  |  | Costos directes |  |  | 136.667 |

Residus:
- col·locació: mt18bgn010amc Placa mecanitzada de granit nacional, Gris Quintana, 60x40x3 cm, acabat polit, segons UNE-EN 1469; factor de residu 0.0159124
- col·locació: mt19paj015a Vareta d'acer galvanitzat, de 3 mm de diàmetre, per a ancoratge de xapats de paraments amb materials petris; factor de residu 0.0188012
- col·locació: mt09mor010f; factor de residu 0.0036
- col·locació: mt09mcr220; factor de residu 0.07

## Recursos

**mt18bgn010amc** m² Placa mecanitzada de granit nacional, Gris Quintana, 60x40x3 cm, acabat polit, segons UNE-EN 1469
Dades tècniques: Cost energètic 180.680 MJ; Emissió de CO2 6.302 kg; Codi LER 01 04 13; Massa de l'element 78 kg; Volum 0.052 m3
Residus:
- embalatge: re170201 Fusta. (component de residu); rendiment 0.036 kg; Codi LER 17 02 01; Massa de l'element 1 kg; Volum 0.000909 m3
- embalatge: re170203 Plàstic. (component de residu); rendiment 0.027 kg; Codi LER 17 02 03; Massa de l'element 1 kg; Volum 0.001667 m3

**mt19paj015a** U Vareta d'acer galvanitzat, de 3 mm de diàmetre, per a ancoratge de xapats de paraments amb materials petris
Dades tècniques: Cost energètic 10.881 MJ; Emissió de CO2 0.983 kg; Codi LER 17 04 05; Massa de l'element 0.337 kg; Volum 0.00016 m3
Residus:
- embalatge: re170203 Plàstic; rendiment 0.025 kg

**mt09mor010f** m³ Morter de ciment CEM II/B-P 32,5 N tipus M-15
Dades tècniques: Cost energètic 3724.000 MJ; Emissió de CO2 323.000 kg; Codi LER 17 01 01; Massa de l'element 1900 kg; Volum 1.266667 m3

**mt18acc040** U Separadors de PVC, de 2 mm d'espessor, per a junts horitzontals a paraments de pedra natural
Dades tècniques: Cost energètic 1.105 MJ; Emissió de CO2 0.114 kg
Residus:
- embalatge: re150101 Envasos de paper i cartró. (component de residu); rendiment 0.072 kg; Codi LER 15 01 01; Massa de l'element 1 kg; Volum 0.001333 m3

**mt09mcr220** kg Morter de rejuntat per a revestiments
Dades tècniques: Cost energètic 7.725 MJ; Emissió de CO2 0.576 kg; Codi LER 17 09 04; Massa de l'element 1 kg; Volum 0.000667 m3
Residus:
- embalatge: re150101 Envasos de paper i cartró; rendiment 0.02 kg
- embalatge: re170201 Fusta; rendiment 0.005 kg
- embalatge: re170203 Plàstic; rendiment 0.008 kg
