# Xapat amb plaquetes de pedra natural fixades amb adhesiu cimentós

- Propietat de l'arxiu: CYPE Ingenieros S.A.
- Format: FIEBDC-3/2016
- Programa: Generador de preus de la construcció. CYPE Ingenieros, S.A.
- Data: 11/03/2024
- Divisa: EUR
- Costos indirectes: 3 %
- IVA: 21 %

## R Revestiments i extradossats

### RA De peces rígides en paraments verticals

#### RAP De pedra natural

**RAP006** m² Xapat amb plaquetes de pedra natural fixades amb adhesiu cimentós.
Xapat en parament vertical, fins a 3 m d'altura, amb plaquetes calibrades i bisellades de marbre Blanc Macael, acabat polit, de 30,5x30,5x1 cm, rebut amb adhesiu cimentós millorat, C2 TE, amb lliscament reduït i temps obert ampliat, gris. Rejuntat amb morter de junts cimentós, CG1, per a junta mínima (entre 1,5 i 3 mm), amb la mateixa tonalitat de les peces. Inclús caixes en mur, talls, biaix de cartabó, juntes i peces especials.
Inclou: Neteja i humectació del parament a revestir. Col·locació i aplomat de mires de referència. Estesa de fils entre mires. Preparació de la pedra natural, esquitxant-la amb beurada de ciment i sorra per la cara interior. Col·locació de les llosetes. Comprovació de l'aplomat, nivell i alineació de la filada de plaquetes. Rejuntat. Neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt19pmn010a | m² | Plaqueta polida, calibrada i bisellada de marbre nacional, Blanc Macael, 30,5x30,5x1 cm, segons UNE-EN 12057. (material) | 1.05 | 49.28 | 51.744 |
| mt09mcr021q | kg | Adhesiu cimentós millorat, C2 TE, amb lliscament reduït i temps obert ampliat, segons UNE-EN 12004, color gris. (material) | 2.5 | 0.6 | 1.500 |
| mt09mcr060c | kg | Morter de junts cimentós, CG1, per a junta mínima entre 1,5 i 3 mm, segons UNE-EN 13888. (material) | 0.1 | 0.7 | 0.070 |
| mo022 | h | Oficial 1ª col·locador de pedra natural. (mà d'obra) | 1.199 | 28.42 | 34.076 |
| mo060 | h | Ajudant col·locador de pedra natural. (mà d'obra) | 0.48 | 25.28 | 12.134 |
| % | % | Costos directes complementaris | 2 % | 99.524 | 1.990 |
|  |  | Costos directes |  |  | 101.514 |

Residus:
- col·locació: mt19pmn010a Plaqueta polida, calibrada i bisellada de marbre nacional, Blanc Macael, 30,5x30,5x1 cm, segons UNE-EN 12057; factor de residu 0.0280767
- col·locació: mt09mcr021q Adhesiu cimentós millorat, C2 TE, amb lliscament reduït i temps obert ampliat, segons UNE-EN 12004, color gris; factor de residu 0.07
- col·locació: mt09mcr060c Morter de junts cimentós, CG1, per a junta mínima entre 1,5 i 3 mm, segons UNE-EN 13888; factor de residu 0.07

## Recursos

**mt19pmn010a** m² Plaqueta polida, calibrada i bisellada de marbre nacional, Blanc Macael, 30,5x30,5x1 cm, segons UNE-EN 12057
Dades tècniques: Cost energètic 66.721 MJ; Emissió de CO2 2.209 kg; Codi LER 01 04 13; Massa de l'element 27 kg; Volum 0.018 m3
Residus:
- embalatge: re170201 Fusta. (component de residu); rendiment 0.033 kg; Codi LER 17 02 01; Massa de l'element 1 kg; Volum 0.000909 m3
- embalatge: re170203 Plàstic. (component de residu); rendiment 0.023 kg; Codi LER 17 02 03; Massa de l'element 1 kg; Volum 0.001667 m3

**mt09mcr021q** kg Adhesiu cimentós millorat, C2 TE, amb lliscament reduït i temps obert ampliat, segons UNE-EN 12004, color gris
Dades tècniques: Cost energètic 3.871 MJ; Emissió de CO2 0.344 kg; Codi LER 17 09 04; Massa de l'element 1 kg; Volum 0.000667 m3
Residus:
- embalatge: re170203 Plàstic; rendiment 0.003 kg

**mt09mcr060c** kg Morter de junts cimentós, CG1, per a junta mínima entre 1,5 i 3 mm, segons UNE-EN 13888
Dades tècniques: Cost energètic 7.725 MJ; Emissió de CO2 0.576 kg; Codi LER 17 09 04; Massa de l'element 1 kg; Volum 0.000667 m3
Residus:
- embalatge: re150101 Envasos de paper i cartró. (component de residu); rendiment 0.02 kg; Codi LER 15 01 01; Massa de l'element 1 kg; Volum 0.001333 m3
- embalatge: re170201 Fusta; rendiment 0.005 kg
- embalatge: re170203 Plàstic; rendiment 0.008 kg
