# Xapat amb plaques de pedra natural subjectes mitjançant ancoratges mecànics

- Propietat de l'arxiu: CYPE Ingenieros S.A.
- Format: FIEBDC-3/2016
- Programa: Generador de preus de la construcció. CYPE Ingenieros, S.A.
- Data: 11/03/2024
- Divisa: EUR
- Costos indirectes: 3 %
- IVA: 21 %

## R Revestiments i extradossats

### RA De peces rígides en paraments verticals

#### RAP De pedra natural

**RAP008** m² Xapat amb plaques de pedra natural subjectes mitjançant ancoratges mecànics.
Xapat amb plaques mecanitzades de granit Gris Quintana, acabat polit, de 60x40x3 cm, subjectes amb quatre pivots ocults d'acer inoxidable per peces, d'al menys 5 mm de diàmetre i 30 mm de longitud, col·locats horitzontal i verticalment, compartint cada ancoratge els pivots de dues peces adjacents, prèvia subjecció dels ancoratges amb morter hidràulic per assegurar la seva resistència al penjar la pedra en ells. Inclús caixes en mur, talls, biaix de cartabó, juntes i peces especials.
Inclou: Neteja i humectació del parament a revestir. Col·locació i aplomat de mires de referència. Estesa de fils entre mires. Subjecció prèvia dels ancoratges en el parament suport. Preparació de la pedra natural. Col·locació de les plaques sobre els ancoratges. Comprovació de l'aplomat, nivell i alineació de la filada de plaques. Col·locació entre placa i placa dels separadors. Neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt18bgn010amc | m² | Placa mecanitzada de granit nacional, Gris Quintana, 60x40x3 cm, acabat polit, segons UNE-EN 1469. (material) | 1.05 | 70.73 | 74.267 |
| mt19paj100a | m² | Repercussió per subjecció dels ancoratges en xapat de paraments amb materials petris mitjançant morter hidràulic. (material) | 1 | 1.84 | 1.840 |
| mt19paj020a | m² | Repercussió per ancoratge ocult mitjançant pivots ocults (4 per rajola), de 5 mm de diàmetre mínim i 30 mm de longitud mínima d'acer inoxidable, en xapat de paraments amb materials petris. (material) | 1 | 13.48 | 13.480 |
| mt18acc040 | U | Separadors de PVC, de 2 mm d'espessor, per a junts horitzontals a paraments de pedra natural. (material) | 12 | 0.02 | 0.240 |
| mo022 | h | Oficial 1ª col·locador de pedra natural. (mà d'obra) | 1.439 | 28.42 | 40.896 |
| mo060 | h | Ajudant col·locador de pedra natural. (mà d'obra) | 0.839 | 25.28 | 21.210 |
| % | % | Costos directes complementaris | 2 % | 151.933 | 3.039 |
|  |  | Costos directes |  |  | 154.972 |

Residus:
- col·locació: mt18bgn010amc Placa mecanitzada de granit nacional, Gris Quintana, 60x40x3 cm, acabat polit, segons UNE-EN 1469; factor de residu 0.0159124

## Recursos

**mt18bgn010amc** m² Placa mecanitzada de granit nacional, Gris Quintana, 60x40x3 cm, acabat polit, segons UNE-EN 1469
Dades tècniques: Cost energètic 180.680 MJ; Emissió de CO2 6.302 kg; Codi LER 01 04 13; Massa de l'element 78 kg; Volum 0.052 m3
Residus:
- embalatge: re170201 Fusta. (component de residu); rendiment 0.036 kg; Codi LER 17 02 01; Massa de l'element 1 kg; Volum 0.000909 m3
- embalatge: re170203 Plàstic. (component de residu); rendiment 0.027 kg; Codi LER 17 02 03; Massa de l'element 1 kg; Volum 0.001667 m3

**mt18acc040** U Separadors de PVC, de 2 mm d'espessor, per a junts horitzontals a paraments de pedra natural
Dades tècniques: Cost energètic 1.105 MJ; Emissió de CO2 0.114 kg
Residus:
- embalatge: re150101 Envasos de paper i cartró. (component de residu); rendiment 0.072 kg; Codi LER 15 01 01; Massa de l'element 1 kg; Volum 0.001333 m3
