# Perfil decoratiu en revestiment interior amb peces ceràmiques

- Propietat de l'arxiu: CYPE Ingenieros S.A.
- Format: FIEBDC-3/2016
- Programa: Generador de preus de la construcció. CYPE Ingenieros, S.A.
- Data: 05/07/2024
- Divisa: EUR
- Costos indirectes: 3 %
- IVA: 21 %

## R Revestiments i extradossats

### RA De peces rígides en paraments verticals

#### RAU Peces especials

**RAU110** m Perfil decoratiu en revestiment interior amb peces ceràmiques.
Llistell amb perfil de secció quadrada de compòsit (WPC), color blanc, en revestiment interior amb peces ceràmiques de 10 mm d'espessor. SUPORT: parament vertical, de fins 3 m d'altura. COL·LOCACIÓ: amb el mateix material que les peces ceràmiques.
Inclou: Replanteig. Tall del perfil. Col·locació del perfil. Neteja final.
Criteri d'amidament de projecte: Longitud mesurada segons documentació gràfica de Projecte, sense incloure buits de portes.
Criteri de mesura d'obra: Es mesurarà la longitud realment executada segons especificacions de Projecte.

| Codi | Ut | Descripció | Rendiment | Preu | Import |
|---|---|---|---|---|---|
| mt19awa120b | m | Perfil de secció quadrada de compòsit (WPC), color blanc de 2,5 m de longitud, per a ús decoratiu en revestiments amb peces ceràmiques de 10 mm d'espessor. (material) | 1.05 | 6.32 | 6.636 |
| mo024 | h | Oficial 1ª enrajolador. (mà d'obra) | 0.15 | 28.42 | 4.263 |
| % | % | Costos directes complementaris | 2 % | 10.899 | 0.218 |
|  |  | Costos directes |  |  | 11.117 |

Residus:
- col·locació: mt19awa120b; factor de residu 0.0107292

## Recursos

**mt19awa120b** m Perfil de secció quadrada de compòsit (WPC)
Dades tècniques: Cost energètic 3.918 MJ; Emissió de CO2 0.180 kg; Codi LER 17 02 01; Massa de l'element 0.144 kg; Volum 0.000131 m3
Residus:
- embalatge: re170203 Plàstic. (component de residu); rendiment 0.002 kg; Codi LER 17 02 03; Massa de l'element 1 kg; Volum 0.001667 m3
