# Punt singular amb perfil en revestiment interior amb peces ceràmiques

- Propietat de l'arxiu: CYPE Ingenieros S.A.
- Format: FIEBDC-3/2016
- Programa: Generador de preus de la construcció. CYPE Ingenieros, S.A.
- Data: 13/06/2024
- Divisa: EUR
- Costos indirectes: 3 %
- IVA: 21 %

## R Revestiments i extradossats

### RA De peces rígides en paraments verticals

#### RAX Punts singulars

**RAX010** m Punt singular amb perfil en revestiment interior amb peces ceràmiques.
Cantonada exterior amb perfil en angle recte de PVC, color blanc, en revestiment interior amb peces ceràmiques de 6 mm d'espessor. SUPORT: parament vertical, de fins 3 m d'altura. COL·LOCACIÓ: amb el mateix material que les peces ceràmiques.
Inclou: Replanteig. Tall del perfil. Col·locació del perfil. Neteja final.
Criteri d'amidament de projecte: Longitud mesurada segons documentació gràfica de Projecte.
Criteri de mesura d'obra: Es mesurarà la longitud realment executada segons especificacions de Projecte.

| Codi | Ut | Descripció | Rendiment | Preu | Import |
|---|---|---|---|---|---|
| mt19awa110aa | m | Perfil en angle recte de PVC, color blanc de 2,5 m de longitud, per a la protecció de cantonades exteriors en revestiments interiors amb peces ceràmiques de 6 mm d'espessor. (material) | 1.05 | 1.44 | 1.512 |
| mo024 | h | Oficial 1ª enrajolador. (mà d'obra) | 0.12 | 28.42 | 3.410 |
| % | % | Costos directes complementaris | 2 % | 4.922 | 0.098 |
|  |  | Costos directes |  |  | 5.020 |
