# Punt singular amb perfil en revestiment exterior amb peces ceràmiques

- Propietat de l'arxiu: CYPE Ingenieros S.A.
- Format: FIEBDC-3/2016
- Programa: Generador de preus de la construcció. CYPE Ingenieros, S.A.
- Data: 05/07/2024
- Divisa: EUR
- Costos indirectes: 3 %
- IVA: 21 %

## R Revestiments i extradossats

### RA De peces rígides en paraments verticals

#### RAX Punts singulars

**RAX020** m Punt singular amb perfil en revestiment exterior amb peces ceràmiques.
Cantonada exterior amb perfil de secció quadrada de compòsit (WPC), color blanc, en revestiment exterior amb peces ceràmiques de 10 mm d'espessor. SUPORT: parament vertical. COL·LOCACIÓ: amb el mateix material que les peces ceràmiques.
Inclou: Replanteig. Tall del perfil. Col·locació del perfil. Neteja final.
Criteri d'amidament de projecte: Longitud mesurada segons documentació gràfica de Projecte.
Criteri de mesura d'obra: Es mesurarà la longitud realment executada segons especificacions de Projecte.

| Codi | Ut | Descripció | Rendiment | Preu | Import |
|---|---|---|---|---|---|
| mt19awa120a | m | Perfil de secció quadrada de compòsit (WPC), color blanc de 2,5 m de longitud, per a la protecció de cantonades exteriors en revestiments amb peces ceràmiques de 10 mm d'espessor. (material) | 1.05 | 6.32 | 6.636 |
| mo024 | h | Oficial 1ª enrajolador. (mà d'obra) | 0.144 | 28.42 | 4.092 |
| % | % | Costos directes complementaris | 2 % | 10.728 | 0.215 |
|  |  | Costos directes |  |  | 10.943 |

Residus:
- col·locació: mt19awa120a; factor de residu 0.0107292

## Recursos

**mt19awa120a** m Perfil de secció quadrada de compòsit (WPC)
Dades tècniques: Cost energètic 3.918 MJ; Emissió de CO2 0.180 kg; Codi LER 17 02 01; Massa de l'element 0.144 kg; Volum 0.000131 m3
Residus:
- embalatge: re170203 Plàstic. (component de residu); rendiment 0.002 kg; Codi LER 17 02 03; Massa de l'element 1 kg; Volum 0.001667 m3
