# Revestiment mural amb tauler de fusta

- Propietat de l'arxiu: CYPE Ingenieros S.A.
- Format: FIEBDC-3/2016
- Programa: Generador de preus de la construcció. CYPE Ingenieros, S.A.
- Data: 06/06/2025
- Divisa: EUR
- Costos indirectes: 3 %
- IVA: 21 %

## R Revestiments i extradossats

### RD Decoratius

#### RDM De fusta

**RDM010** m² Revestiment mural amb tauler de fusta.
Revestiment mural amb tauler de fibres de fusta i resines sintètiques de densitat mitja (MDF), hidròfug, sense recobriment, de 19 mm d'espessor. Col·locació en obra: amb adhesiu.
Inclou: Neteja i preparació de la superfície suport. Replanteig. Tall i preparació del revestiment. Aplicació de l'adhesiu. Col·locació i fixació del revestiment. Resolució de trobades i punts singulars.
Criteri d'amidament de projecte: Superfície mesurada segons documentació gràfica de Projecte, deduint els buits de superfície major de 2 m².
Criteri de mesura d'obra: Es mesurarà la superfície realment executada segons especificacions de Projecte, deduint els buits de superfície major de 2 m².

| Codi | Ut | Descripció | Rendiment | Preu | Import |
|---|---|---|---|---|---|
| mt29tma140 | kg | Adhesiu de cautxú sintètic, d'aplicació a dos cares, per revestiments decoratius de fusta. (material) | 0.1 | 4.1 | 0.410 |
| mt29tma030a | m² | Tauler de fibres de fusta i resines sintètiques de densitat mitja (MDF), hidròfug, sense recobriment, de 19 mm d'espessor, per a revestiment de paraments verticals interiors. (material) | 1.05 | 6.74 | 7.077 |
| mo017 | h | Oficial 1ª fuster. (mà d'obra) | 0.36 | 30.19 | 10.868 |
| mo058 | h | Ajudant fuster. (mà d'obra) | 0.36 | 26.6 | 9.576 |
| % | % | Costos directes complementaris | 2 % | 27.931 | 0.559 |
|  |  | Costos directes |  |  | 28.490 |

Residus:
- col·locació: mt29tma030a; factor de residu 0.012133

## Recursos

**mt29tma140** kg Adhesiu de cautxú sintètic, d'aplicació a dos cares, per revestiments decoratius de fusta
Dades tècniques: Cost energètic 89.324 MJ; Emissió de CO2 3.894 kg
Residus:
- embalatge: re170203 Plàstic. (component de residu); rendiment 0.005 kg; Codi LER 17 02 03; Massa de l'element 1 kg; Volum 0.001667 m3

**mt29tma030a** m² Tauler de fibres de fusta i resines sintètiques de densitat mitja (MDF)
Dades tècniques: Cost energètic 377.784 MJ; Emissió de CO2 4.906 kg; Codi LER 17 02 01; Massa de l'element 11.4 kg; Volum 0.010364 m3
Residus:
- embalatge: re170203 Plàstic; rendiment 0.025 kg
