# Revestiment mural amb paper de vinil

- Propietat de l'arxiu: CYPE Ingenieros S.A.
- Format: FIEBDC-3/2016
- Programa: Generador de preus de la construcció. CYPE Ingenieros, S.A.
- Data: 28/10/2025
- Divisa: EUR
- Costos indirectes: 3 %
- IVA: 21 %

## R Revestiments i extradossats

### RD Decoratius

#### RDP De paper

**RDP010** m² Revestiment mural amb paper de vinil.
Revestiment mural amb paper de vinil expandit, de 270 g/m². Col·locació en obra: amb cua cel·lulòsica, soluble en aigua.
Inclou: Neteja i preparació de la superfície suport. Replanteig. Tall i preparació del revestiment. Aplicació de l'adhesiu. Col·locació i fixació del revestiment. Neteja de l'adhesiu sobrant i pas del corró d'aixafar juntes. Resolució de trobades i punts singulars.
Criteri d'amidament de projecte: Superfície mesurada segons documentació gràfica de Projecte, deduint els buits de superfície major de 2 m².
Criteri de mesura d'obra: Es mesurarà la superfície realment executada segons especificacions de Projecte, deduint els buits de superfície major de 2 m².

| Codi | Ut | Descripció | Rendiment | Preu | Import |
|---|---|---|---|---|---|
| mt29cam020 | kg | Cua cel·lulòsica, soluble en aigua, per a papers pintats. (material) | 0.01 | 11.12 | 0.111 |
| mt29pap010e | m² | Paper de vinil expandit, de 270 g/m², per a revestiment de paraments verticals interiors. (material) | 1.1 | 6.4 | 7.040 |
| mo038 | h | Oficial 1ª pintor. (mà d'obra) | 0.096 | 29.67 | 2.848 |
| mo076 | h | Ajudant pintor. (mà d'obra) | 0.096 | 26.39 | 2.533 |
| % | % | Costos directes complementaris | 2 % | 12.532 | 0.251 |
|  |  | Costos directes |  |  | 12.783 |

Residus:
- col·locació: mt29cam020 Cua cel·lulòsica, soluble en aigua, per a papers pintats; factor de residu 0.03
- col·locació: mt29pap010e Paper de vinil expandit, de 270 g/m², per a revestiment de paraments verticals interiors; factor de residu 0.0356

## Recursos

**mt29cam020** kg Cua cel·lulòsica, soluble en aigua, per a papers pintats
Dades tècniques: Cost energètic 0.294 MJ; Emissió de CO2 0.014 kg; Codi LER 17 09 04; Massa de l'element 1 kg; Volum 0.000667 m3
Residus:
- embalatge: re170203 Plàstic. (component de residu); rendiment 0.003 kg; Codi LER 17 02 03; Massa de l'element 1 kg; Volum 0.001667 m3

**mt29pap010e** m² Paper de vinil expandit, de 270 g/m², per a revestiment de paraments verticals interiors
Dades tècniques: Cost energètic 0.146 MJ; Emissió de CO2 0.230 kg; Codi LER 20 01 01; Massa de l'element 0.27 kg; Volum 0.00036 m3
