# Acabat d'esglaó amb revestiment laminat o de fusta, mitjançant perfil preformat

- Propietat de l'arxiu: CYPE Ingenieros S.A.
- Format: FIEBDC-3/2016
- Programa: Generador de preus de la construcció. CYPE Ingenieros, S.A.
- Data: 25/01/2025
- Divisa: EUR
- Costos indirectes: 3 %
- IVA: 21 %

## R Revestiments i extradossats

### RE Esglaons

#### REA Rematades

**REA010** m Acabat d'esglaó amb revestiment laminat o de fusta, mitjançant perfil preformat.
Formació d'acabat recte d'esglaó amb revestiment laminat o de fusta, mitjançant perfil d'alumini anoditzat, de 8 mm d'altura, color plata, amb osques antilliscants. Inclús neteja i preparació de la superfície suport, replanteig i fixació del perfil amb cargols d'acer.
Inclou: Neteja i preparació de la superfície suport. Replanteig. Tall, col·locació i fixació del perfil.
Criteri d'amidament de projecte: Longitud mesurada segons documentació gràfica de Projecte.
Criteri de mesura d'obra: Es mesurarà la longitud realment executada segons especificacions de Projecte.

| Codi | Ut | Descripció | Rendiment | Preu | Import |
|---|---|---|---|---|---|
| mt18rpe010a | m | Perfil d'alumini anoditzat, de 8 mm d'altura, color plata, amb osques antilliscants, per a acabat d'esglaó amb revestiment laminat o de fusta; inclús accessoris de fixació. (material) | 1.05 | 10.25 | 10.763 |
| mo023 | h | Oficial 1ª enrajolador. (mà d'obra) | 0.06 | 29.67 | 1.780 |
| % | % | Costos directes complementaris | 2 % | 12.543 | 0.251 |
|  |  | Costos directes |  |  | 12.794 |

Residus:
- col·locació: mt18rpe010a; factor de residu 0.048

## Recursos

**mt18rpe010a** m Perfil d'alumini anoditzat
Dades tècniques: Cost energètic 20.258 MJ; Emissió de CO2 1.519 kg; Codi LER 17 04 02; Massa de l'element 0.173 kg; Volum 0.000115 m3
Residus:
- embalatge: re170203 Plàstic. (component de residu); rendiment 0.005 kg; Codi LER 17 02 03; Massa de l'element 1 kg; Volum 0.001667 m3
