# Acabat d'esglaó amb revestiment flexible o tèxtil, mitjançant perfil preformat amb banda intercanviable de PVC

- Propietat de l'arxiu: CYPE Ingenieros S.A.
- Format: FIEBDC-3/2016
- Programa: Generador de preus de la construcció. CYPE Ingenieros, S.A.
- Data: 25/01/2025
- Divisa: EUR
- Costos indirectes: 3 %
- IVA: 21 %

## R Revestiments i extradossats

### RE Esglaons

#### REA Rematades

**REA021** m Acabat d'esglaó amb revestiment flexible o tèxtil, mitjançant perfil preformat amb banda intercanviable de PVC.
Formació d'acabat d'esglaó amb revestiment flexible o tèxtil, mitjançant perfil en L perforat d'alumini anoditzat, de 39 mm d'amplada i 12 mm d'altura, color plata, amb banda intercanviable de PVC amb osques antilliscants i forats aixamfranats. Inclús neteja i preparació de la superfície suport, replanteig i fixació del perfil oculta per sota de la banda, realitzada amb cargols d'acer.
Inclou: Neteja i preparació de la superfície suport. Replanteig. Tall, col·locació i fixació del perfil. Col·locació de la banda intercanviable.
Criteri d'amidament de projecte: Longitud mesurada segons documentació gràfica de Projecte.
Criteri de mesura d'obra: Es mesurarà la longitud realment executada segons especificacions de Projecte.

| Codi | Ut | Descripció | Rendiment | Preu | Import |
|---|---|---|---|---|---|
| mt18rpe040a | m | Perfil en L perforat d'alumini anoditzat, de 39 mm d'amplada i 12 mm d'altura, color plata, amb banda intercanviable de PVC amb osques antilliscants i forats aixamfranats, per a acabat d'esglaó amb revestiment flexible o tèxtil; inclús accessoris de fixació. (material) | 1.05 | 11.3 | 11.865 |
| mo023 | h | Oficial 1ª enrajolador. (mà d'obra) | 0.06 | 29.67 | 1.780 |
| % | % | Costos directes complementaris | 2 % | 13.645 | 0.273 |
|  |  | Costos directes |  |  | 13.918 |

Residus:
- col·locació: mt18rpe040a; factor de residu 0.024

## Recursos

**mt18rpe040a** m Perfil en L perforat d'alumini anoditzat
Dades tècniques: Cost energètic 69.355 MJ; Emissió de CO2 5.222 kg; Codi LER 17 04 02; Massa de l'element 0.6 kg; Volum 0.0004 m3
Residus:
- embalatge: re170203 Plàstic. (component de residu); rendiment 0.008 kg; Codi LER 17 02 03; Massa de l'element 1 kg; Volum 0.001667 m3
