# Pintura natural d'origen mineral a la calç sobre parament interior de guix projectat o plaques de guix laminat

- Propietat de l'arxiu: CYPE Ingenieros S.A.
- Format: FIEBDC-3/2016
- Programa: Generador de preus de la construcció. CYPE Ingenieros, S.A.
- Data: 25/01/2025
- Divisa: EUR
- Costos indirectes: 3 %
- IVA: 21 %

## R Revestiments i extradossats

### RI Pintures en paraments interiors

#### RIA Naturals d'origen mineral a la calç

**RIA070** m² Pintura natural d'origen mineral a la calç sobre parament interior de guix projectat o plaques de guix laminat.
Aplicació manual de dues mans de pintura natural d'origen mineral a la calç, color blanc, acabat mat, textura llisa, sense diluir, (rendiment: 0,14 l/m² cada mà); sobre parament interior de guix projectat o plaques de guix laminat, vertical, de fins 3 m d'altura.
Criteri de valoració econòmica: El preu inclou la protecció dels elements de l'entorn que puguin veure's afectats durant els treballs i la resolució de punts singulars.
Inclou: Preparació del suport. Aplicació d'una mà de fons i una mà d'acabat.
Criteri d'amidament de projecte: Superfície mesurada segons documentació gràfica de Projecte, amb el mateix criteri que el suport base.
Criteri de mesura d'obra: Es mesurarà la superfície realment executada segons especificacions de Projecte, amb el mateix criteri que el suport base.

| Codi | Ut | Descripció | Rendiment | Preu | Import |
|---|---|---|---|---|---|
| mt27pco020o | l | Pintura natural d'origen mineral a la calç per a interior, a base de calç aèria tipus CL 90-S PL, segons UNE-EN 459-1, additius especials, càrregues inertes i pigments naturals, color blanc, acabat mat, textura llisa, sense substàncies orgàniques volàtils (VOC), amb Etiqueta Ecològica Europea (EEE); per a aplicar amb brotxa, corró o pistola. (material) | 0.28 | 4.1 | 1.148 |
| mo038 | h | Oficial 1ª pintor. (mà d'obra) | 0.103 | 29.67 | 3.056 |
| mo076 | h | Ajudant pintor. (mà d'obra) | 0.103 | 26.39 | 2.718 |
| % | % | Costos directes complementaris | 2 % | 6.922 | 0.138 |
|  |  | Costos directes |  |  | 7.060 |

Residus:
- col·locació: mt27pco020o; factor de residu 0.055

## Recursos

**mt27pco020o** l Pintura natural d'origen mineral a la calç per a interior
Dades tècniques: Cost energètic 11.168 MJ; Emissió de CO2 0.999 kg; Codi LER 08 01 11; Massa de l'element 1.41 kg; Volum 0.001567 m3
Residus:
- embalatge: re170203 Plàstic. (component de residu); rendiment 0.023 kg; Codi LER 17 02 03; Massa de l'element 1 kg; Volum 0.001667 m3
