# Vernís sintètic per a paviments de fusta

- Propietat de l'arxiu: CYPE Ingenieros S.A.
- Format: FIEBDC-3/2016
- Programa: Generador de preus de la construcció. CYPE Ingenieros, S.A.
- Data: 13/06/2024
- Divisa: EUR
- Costos indirectes: 3 %
- IVA: 21 %

## R Revestiments i extradossats

### RM Pintures i tractaments sobre suport de fusta

#### RMB Vernissos

**RMB020** m² Vernís sintètic per a paviments de fusta.
Aplicació manual de dues mans de vernís sintètic de dos components, acabat mat, inodor, incolor, aplicat amb brotxa, corró o pistola, sense diluir, (rendiment: 0,142 l/m² cada mà); (), sobre superfície de paviments de fusta, en interiors.
Criteri de valoració econòmica: El preu inclou la protecció dels elements de l'entorn que puguin veure's afectats durant els treballs, però no inclou la preparació del suport.
Inclou: Aplicació d'una mà de fons i una mà d'acabat.
Criteri d'amidament de projecte: Superfície mesurada segons documentació gràfica de Projecte.
Criteri de mesura d'obra: Es mesurarà la superfície realment executada segons especificacions de Projecte.

| Codi | Ut | Rendiment |
|---|---|---|
| mt27bsj070c | l | 0.284 |
| mo038 |  | 0.24 |
| mo076 |  | 0.06 |
| % |  | 2 % |

Residus:
- col·locació: mt27bsj070c; factor de residu 0.034181

## Altres textos de l'arxiu
- Vernís sintètic de dos components per a interior, incolor, acabat mat, a base de resines de poliuretà, amb resistència al lliscament 15
