# Pintura de poliuretà alifàtic, sobre terra de garatge

- Propietat de l'arxiu: CYPE Ingenieros S.A.
- Format: FIEBDC-3/2016
- Programa: Generador de preus de la construcció. CYPE Ingenieros, S.A.
- Data: 13/06/2024
- Divisa: EUR
- Costos indirectes: 3 %
- IVA: 21 %

## R Revestiments i extradossats

### RO Pintures per ús específic

#### ROO Garatges

**ROO020** m² Pintura de poliuretà alifàtic, sobre terra de garatge.
Aplicació manual de dues mans de pintura de poliuretà alifàtic, incolor, acabat mat, textura llisa, (rendiment: 0,1 l/m² cada mà); prèvia aplicació d'una mà d'emprimació incolora de dos components, a base de resina epoxi sense dissolvents, de baixa viscositat, sobre terra de garatge de formigó.
Inclou: Neteja general de la superfície suport. Preparació de la mescla. Aplicació d'una mà de fons. Aplicació de dues mans d'acabat.
Criteri d'amidament de projecte: Superfície mesurada segons documentació gràfica de Projecte, amb el mateix criteri que el suport base.
Criteri de mesura d'obra: Es mesurarà la superfície realment executada segons especificacions de Projecte, amb el mateix criteri que el suport base.

| Codi | Ut | Descripció | Rendiment | Preu | Import |
|---|---|---|---|---|---|
| mt27upx040b | kg | Emprimació incolora de dos components, a base de resina epoxi sense dissolvents, de baixa viscositat, per aplicar sobre superfície suport de formigó o de morter. (material) | 0.3 | 12.48 | 3.744 |
| mt27upx020gg | kg | Vernís de dos components per a interior, a base de poliuretà alifàtic i dissolvent, incolor, acabat mat, textura llisa, per a aplicar amb corró de pèl curt, amb resistència als raigs UV i a la intempèrie i amb alta resistència als agents químics. (material) | 0.2 | 16.39 | 3.278 |
| mo038 | h | Oficial 1ª pintor. (mà d'obra) | 0.144 | 28.42 | 4.092 |
| mo076 | h | Ajudant pintor. (mà d'obra) | 0.144 | 25.28 | 3.640 |
| % | % | Costos directes complementaris | 2 % | 14.754 | 0.295 |
|  |  | Costos directes |  |  | 15.049 |

Residus:
- col·locació: mt27upx040b; factor de residu 0.03
- col·locació: mt27upx020gg; factor de residu 0.0275

## Recursos

**mt27upx040b** kg Emprimació incolora de dos components
Dades tècniques: Cost energètic 86.761 MJ; Emissió de CO2 3.294 kg; Codi LER 17 09 04; Massa de l'element 1 kg; Volum 0.000667 m3
Residus:
- embalatge: re170203 Plàstic. (component de residu); rendiment 0.003 kg; Codi LER 17 02 03; Massa de l'element 1 kg; Volum 0.001667 m3

**mt27upx020gg** kg Vernís de dos components per a interior
Dades tècniques: Cost energètic 32.566 MJ; Emissió de CO2 1.931 kg; Codi LER 08 01 11; Massa de l'element 1 kg; Volum 0.001111 m3
Residus:
- embalatge: re150104 Envasos metàl·lics. (component de residu); rendiment 0.08 kg; Codi LER 15 01 04; Massa de l'element 1 kg; Volum 0.001667 m3
