# Estuc sobre parament interior

- Propietat de l'arxiu: CYPE Ingenieros S.A.
- Format: FIEBDC-3/2016
- Programa: Generador de preus de la construcció. CYPE Ingenieros, S.A.
- Data: 01/10/2024
- Divisa: EUR
- Costos indirectes: 3 %
- IVA: 21 %

## R Revestiments i extradossats

### RP Conglomerats tradicionals

#### RPS Estucs

**RPS020** m² Estuc sobre parament interior.
Formació d'estucat mat de calç en fred mitjançant l'aplicació manual sobre un parament vertical interior, prèviament arrebossat amb acabat arremolinat (no inclòs en aquest preu), de tres capes de morter de calç amb sorra de finura creixent cap a l'exterior, de dossificació 1:4 la primera i dossificació 1:3 les dues restants. Acabat superficial: llis rentat. Inclús, formació de junts, racons, mestres, arestes, queixals, brancals i llindes i acabats en les trobades amb paraments, revestiments o altres elements rebuts en la seva superfície.
Inclou: Preparació de la superfície suport. Especejament de panys de treball. Preparació i aplicació de les successives capes. Realització de juntes i punts de trobada. Acabat superficial. Repàs i neteja final.
Criteri d'amidament de projecte: Superfície mesurada segons documentació gràfica de Projecte, deduint els buits de superfície major de 3 m², afegint a canvi la superfície de la part interior del buit, corresponent al desenvolupament de brancals i llindes. No s'ha incrementat l'amidament per trencaments i retallades, ja que en la descomposició s'ha considerat un 5% més de peces.
Criteri de mesura d'obra: Es mesurarà la superfície realment executada segons especificacions de Projecte, deduint els buits de superfície major de 3 m², afegint a canvi la superfície de la part interior del buit, corresponent al desenvolupament de brancals i llindes.

| Codi | Ut | Descripció | Rendiment | Preu | Import |
|---|---|---|---|---|---|
| mt09mor050c | m³ | Morter de cal aèria o apagada (1:3), confeccionat en obra. (material) | 0.01 | 126.3 | 1.263 |
| mt09mor050d | m³ | Morter de cal aèria o apagada (1:4), confeccionat en obra. (material) | 0.015 | 123.3 | 1.850 |
| mo034 | h | Oficial 1ª estucador. (mà d'obra) | 0.743 | 28.42 | 21.116 |
| mo072 | h | Ajudant estucador. (mà d'obra) | 0.743 | 25.28 | 18.783 |
| % | % | Costos directes complementaris | 2 % | 43.012 | 0.860 |
|  |  | Costos directes |  |  | 43.872 |

Residus:
- col·locació: mt09mor050c Morter de cal aèria o apagada (1:3), confeccionat en obra; factor de residu 0.03
- col·locació: mt09mor050d Morter de cal aèria o apagada (1:4), confeccionat en obra; factor de residu 0.03

## Recursos

**mt09mor050c** m³ Morter de cal aèria o apagada (1:3), confeccionat en obra
Dades tècniques: Cost energètic 60.744 MJ; Emissió de CO2 3.016 kg; Codi LER 17 09 04; Massa de l'element 1900 kg; Volum 1.266667 m3
Residus:
- embalatge: re170203 Plàstic. (component de residu); rendiment 0.627 kg; Codi LER 17 02 03; Massa de l'element 1 kg; Volum 0.001667 m3

**mt09mor050d** m³ Morter de cal aèria o apagada (1:4), confeccionat en obra
Dades tècniques: Cost energètic 60.744 MJ; Emissió de CO2 3.016 kg; Codi LER 17 09 04; Massa de l'element 1900 kg; Volum 1.266667 m3
Residus:
- embalatge: re170203 Plàstic; rendiment 0.627 kg
