# Extradossat autoportant de panells de llana mineral. Sistema "ROCKFON"

- Propietat de l'arxiu: CYPE Ingenieros S.A.
- Format: FIEBDC-3/2016
- Programa: Generador de preus de la construcció. CYPE Ingenieros, S.A.
- Data: 13/06/2024
- Divisa: EUR
- Costos indirectes: 3 %
- IVA: 21 %

## R Revestiments i extradossats

### RR Extradossats

#### RRP De panells de llana mineral

**RRP010** m² Extradossat autoportant de panells de llana mineral. Sistema "ROCKFON".
Extradossat autoportant, sistema "ROCKFON", format per panells acústics autoportantes de llana de roca volcànica, model VertiQ "ROCKFON", compostos per mòduls de 2700x1200x40 mm, amb la cara vista revestida amb un teixit durable i la cara posterior revestida amb un contravel, en color blanc amb cantell recte per a perfileria vista T 24. Inclús accessoris de fixació.
Criteri de valoració econòmica: El preu inclou la resolució de trobades i punts singulars.
Inclou: Preparació de la superfície suport. Muntatge dels angles entrants i dels elements de fixació. Anivellació i col·locació dels perfils perimetrals. Tall dels panells. Instal·lació del primer panell mural. Col·locació dels panells de la secció principal. Instal·lació de l'últim panell.
Criteri d'amidament de projecte: Superfície mesurada segons documentació gràfica de Projecte.
Criteri de mesura d'obra: Es mesurarà la superfície realment executada segons especificacions de Projecte.

| Codi | Ut | Descripció | Rendiment | Preu | Import |
|---|---|---|---|---|---|
| mt16par140da | m² | Panell acústic autoportant de llana de roca volcànica, model VertiQ "ROCKFON", coeficient d'absorció acústica mitjà 1 per a una freqüència de 500 Hz, Euroclasse A2-s1, d0 de reacció al foc segons UNE-EN 13501-1, compost per mòduls de 2700x1200x40 mm, amb la cara vista revestida amb un teixit durable i la cara posterior revestida amb un contravel color blanc amb cantell recte per a perfileria vista T 24. (material) | 1.05 | 115.08 | 120.834 |
| mt12par141 | U | Accessoris per a la instal·lació d'extradossats autoportants de panells de llana mineral. (material) | 1 | 3.5 | 3.500 |
| mo054 | h | Oficial 1ª muntador d'aïllaments. (mà d'obra) | 0.39 | 29.34 | 11.443 |
| mo101 | h | Ajudant muntador d'aïllaments. (mà d'obra) | 0.15 | 25.28 | 3.792 |
| % | % | Costos directes complementaris | 2 % | 139.569 | 2.791 |
|  |  | Costos directes |  |  | 142.360 |

Residus:
- col·locació: mt16par140da; factor de residu 0.024

## Recursos

**mt16par140da** m² Panell acústic autoportant de llana de roca volcànica
Dades tècniques: Cost energètic 280.686 MJ; Emissió de CO2 7.364 kg; Codi LER 17 06 04; Massa de l'element 4.8 kg; Volum 0.008 m3
Residus:
- embalatge: re170203 Plàstic. (component de residu); rendiment 0.034 kg; Codi LER 17 02 03; Massa de l'element 1 kg; Volum 0.001667 m3
