# Perfil per a junt estructural

- Propietat de l'arxiu: CYPE Ingenieros S.A.
- Format: FIEBDC-3/2016
- Programa: Generador de preus de la construcció. CYPE Ingenieros, S.A.
- Data: 01/10/2024
- Divisa: EUR
- Costos indirectes: 3 %
- IVA: 21 %

## R Revestiments i extradossats

### RS Paviments

#### RSG Ceràmics

**RSG032** m Perfil per a junt estructural.
Perfil per a junts estructurals, d'alumini, de 8 mm d'altura, amb junt d'absorció de moviments de cautxú sintètic, de 20 mm d'amplada, color gris RAL 7030, i perforacions trapezoïdals per a la seva fixació.
Inclou: Replanteig de les peces segons la seva longitud. Tall de les peces. Fixació de les peces.
Criteri d'amidament de projecte: Longitud mesurada segons documentació gràfica de Projecte.
Criteri de mesura d'obra: Es mesurarà la longitud realment executada segons especificacions de Projecte.

| Codi | Ut | Descripció | Rendiment | Preu | Import |
|---|---|---|---|---|---|
| mt18jrs400daak3 | m | Perfil per a junts estructurals, d'alumini, de 8 mm d'altura, amb junt d'absorció de moviments de cautxú sintètic, de 20 mm d'amplada, color gris RAL 7030, i perforacions trapezoïdals per a la seva fixació, subministrat en barres de 2,5 m de longitud. (material) | 1.05 | 22.74 | 23.877 |
| mo023 | h | Oficial 1ª enrajolador. (mà d'obra) | 0.18 | 28.42 | 5.116 |
| % | % | Costos directes complementaris | 2 % | 28.993 | 0.580 |
|  |  | Costos directes |  |  | 29.573 |

Residus:
- col·locació: mt18jrs400daak3; factor de residu 0.024

## Recursos

**mt18jrs400daak3** m Perfil per a junts estructurals
Dades tècniques: Cost energètic 19.807 MJ; Emissió de CO2 1.439 kg; Codi LER 17 04 02; Massa de l'element 0.17 kg; Volum 0.000113 m3
Residus:
- embalatge: re170203 Plàstic. (component de residu); rendiment 0.008 kg; Codi LER 17 02 03; Massa de l'element 1 kg; Volum 0.001667 m3
