# Paviment interior de peces de caironet. Col·locació en capa fina

- Propietat de l'arxiu: CYPE Ingenieros S.A.
- Format: FIEBDC-3/2016
- Programa: Generador de preus de la construcció. CYPE Ingenieros, S.A.
- Data: 06/06/2025
- Divisa: EUR
- Costos indirectes: 3 %
- IVA: 21 %

## R Revestiments i extradossats

### RS Paviments

#### RSG De peces ceràmiques

**RSG170** m² Paviment interior de peces de caironet. Col·locació en capa fina.
Preu: 0
Paviment interior de peces de rajola de València, de 200x200x8 mm, gamma mitja, capacitat d'absorció d'aigua 6%
