# Revestiment de paviment industrial o decoratiu, sistema Cuarzo Coloreado "PINTURAS ISAVAL"

- Propietat de l'arxiu: CYPE Ingenieros S.A.
- Format: FIEBDC-3/2016
- Programa: Generador de preus de la construcció. CYPE Ingenieros, S.A.
- Data: 06/06/2025
- Divisa: EUR
- Costos indirectes: 3 %
- IVA: 21 %

## R Revestiments i extradossats

### RS Paviments

#### RSI Sistemes de paviments industrials i decoratius

**RSI070** m² Revestiment de paviment industrial o decoratiu, sistema Cuarzo Coloreado "PINTURAS ISAVAL".
Revestiment de paviment industrial o decoratiu, realitzat sobre base de formigó endurit, amb el sistema Cuarzo Coloreado "PINTURAS ISAVAL", apte per a magatzems, en interiors, mitjançant l'aplicació successiva de: emprimació epoxi, reguladora de l'absorció, Epoxi Sellador Incoloro 100% Sólidos "PINTURAS ISAVAL" (0,3 kg/m²), endurida superficialment mitjançant espolsada amb àrid silici, Áridos Saturación, "PINTURAS ISAVAL" (3,5 kg/m²); capa base formada per una mescla de pintura per a interior, Epoxi Autonivelante 100% Sólidos "PINTURAS ISAVAL", de dos components a base de resina epoxi, color verd, acabat brillant, textura llisa, d'altes prestacions i resistència a l'abrasió i àrid silici, Áridos Saturación, "PINTURAS ISAVAL", amb una proporció en pes 1:0,5 (1 kg/m²); capa decorativa de quars acolorit, tipus Cuarzo 01, "PINTURAS ISAVAL" (3,5 kg/m²); i capa de segellat amb pintura per a interior, Isalpox Multicapa "PINTURAS ISAVAL", de dos components a base de resina epoxi, incolora, acabat brillant (0,6 kg/m²).
Criteri de valoració econòmica: El preu no inclou la superfície suport ni l'execució i el segellat dels junts.
Inclou: Neteja de la superfície suport. Replanteig de les juntes i draps de treball. Aplicació de l'emprimació. Empolvorament amb àrid de sílice. Aplicació de la capa base. Espolsament amb àrid acolorit. Aplicació de la capa de segellat. Neteja final del paviment.
Criteri d'amidament de projecte: Superfície mesurada en projecció horitzontal, segons documentació gràfica de Projecte.
Criteri de mesura d'obra: Es mesurarà, en projecció horitzontal, la superfície realment executada segons especificacions de Projecte.

| Codi | Ut | Descripció | Rendiment | Preu | Import |
|---|---|---|---|---|---|
| mt27pfs060a | kg | Emprimació epoxi, reguladora de l'absorció, Epoxi Sellador Incoloro 100% Sólidos "PINTURAS ISAVAL", per a aplicar amb brotxa, corró o pistola. (material) | 0.3 | 28.63 | 8.589 |
| mt01adi010a | kg | Àrid silici, Áridos Saturación, "PINTURAS ISAVAL". (material) | 3.833 | 1.49 | 5.711 |
| mt27pxi020a | kg | Pintura per a interior, Epoxi Autonivelante 100% Sólidos "PINTURAS ISAVAL", de dos components a base de resina epoxi, color verd, acabat brillant, textura llisa, d'altes prestacions i resistència a l'abrasió; per a aplicar amb brotxa, corró o pistola. (material) | 0.666 | 26.81 | 17.855 |
| mt01adi020a | kg | Quars acolorit, tipus Cuarzo 01, "PINTURAS ISAVAL". (material) | 3.5 | 2.47 | 8.645 |
| mt27pxi040a | l | Pintura per a interior, Isalpox Multicapa "PINTURAS ISAVAL", de dos components a base de resina epoxi, incolora, acabat brillant; per a aplicar amb brotxa, corró o pistola. (material) | 0.6 | 30.98 | 18.588 |
| mo121 | h | Oficial 1ª aplicador de paviments industrials. (mà d'obra) | 0.336 | 29.67 | 9.969 |
| mo122 | h | Ajudant aplicador de paviments industrials. (mà d'obra) | 0.456 | 26.39 | 12.034 |
| % | % | Costos directes complementaris | 2 % | 81.391 | 1.628 |
|  |  | Costos directes |  |  | 83.019 |

Residus:
- col·locació: mt27pfs060a; factor de residu 0.03
- col·locació: mt01adi010a Àrid silici, Áridos Saturación, "PINTURAS ISAVAL"; factor de residu 0.003
- col·locació: mt27pxi020a; factor de residu 0.0275
- col·locació: mt01adi020a Quars acolorit, tipus Cuarzo 01, "PINTURAS ISAVAL"; factor de residu 0.003
- col·locació: mt27pxi040a; factor de residu 0.0275

## Recursos

**mt27pfs060a** kg Emprimació epoxi
Dades tècniques: Cost energètic 75.527 MJ; Emissió de CO2 2.872 kg; Codi LER 17 09 04; Massa de l'element 1 kg; Volum 0.000667 m3
Residus:
- embalatge: re170203 Plàstic. (component de residu); rendiment 0.003 kg; Codi LER 17 02 03; Massa de l'element 1 kg; Volum 0.001667 m3

**mt01adi010a** kg Àrid silici, Áridos Saturación, "PINTURAS ISAVAL"
Dades tècniques: Cost energètic 0.075 MJ; Emissió de CO2 0.004 kg; Codi LER 01 04 08; Massa de l'element 1 kg; Volum 0.000667 m3

**mt27pxi020a** kg Pintura per a interior
Dades tècniques: Cost energètic 31.490 MJ; Emissió de CO2 1.556 kg; Codi LER 08 01 11; Massa de l'element 1 kg; Volum 0.001111 m3
Residus:
- embalatge: re170203 Plàstic; rendiment 0.045 kg

**mt01adi020a** kg Quars acolorit, tipus Cuarzo 01, "PINTURAS ISAVAL"
Dades tècniques: Cost energètic 0.075 MJ; Emissió de CO2 0.004 kg; Codi LER 01 04 08; Massa de l'element 1 kg; Volum 0.000667 m3

**mt27pxi040a** l Pintura per a interior
Dades tècniques: Cost energètic 31.587 MJ; Emissió de CO2 1.561 kg; Codi LER 08 01 11; Massa de l'element 1.05 kg; Volum 0.001167 m3
Residus:
- embalatge: re170203 Plàstic; rendiment 0.032 kg
