# Paviment continu de micromorter de calç i ciment

- Propietat de l'arxiu: CYPE Ingenieros S.A.
- Format: FIEBDC-3/2016
- Programa: Generador de preus de la construcció. CYPE Ingenieros, S.A.
- Data: 13/06/2024
- Divisa: EUR
- Costos indirectes: 3 %
- IVA: 21 %

## R Revestiments i extradossats

### RS Paviments

#### RSQ Continus de micromorter

**RSQ050** m² Paviment continu de micromorter de calç i ciment.
Paviment continu de micromorter, de 3 mm d'espessor, realitzat sobre superfície no absorbent. EMPRIMACIÓ: a base de copolímers acrílics a emulsió aquosa, sense diluir. CAPA BASE: micromorter de calç i ciment, amb una mida màxima de l'àrid de 0,3 mm, color a escollir, amb resina acrílica i pigment, en dues capes, (0,7 kg/m² cada capa) i malla de fibra de vidre antiàlcalis, de 2,2x2,3 mm de llum de malla, de 58 g/m² de massa superficial. CAPA DECORATIVA: micromorter de calç i ciment, amb una mida màxima de l'àrid de 0,4 mm, color a escollir, amb resina acrílica i pigment, (1 kg/m²). CAPA DE SEGELLAT: emprimació a base de copolímers acrílics a emulsió aquosa i vernís a l'aigua de poliuretà bicomponent.
Criteri de valoració econòmica: El preu no inclou la superfície suport.
Inclou: Neteja de la superfície suport. Replanteig de les juntes de dilatació i draps de treball. Aplicació de la capa d'emprimació. Execució de la mescla. Aplicació de la capa base. Col·locació de la malla embeguda en la capa base. Fregat amb paper de vidre de petites adherències i imperfeccions. Aplicació de la capa decorativa. Aplicació de la capa de segellat. Neteja final de la superfície acabada.
Criteri d'amidament de projecte: Superfície mesurada en projecció horitzontal, segons documentació gràfica de Projecte.
Criteri de mesura d'obra: Es mesurarà, en projecció horitzontal, la superfície realment executada segons especificacions de Projecte.

| Codi | Ut | Descripció | Rendiment | Preu | Import |
|---|---|---|---|---|---|
| mt28mcc005a | l | Emprimació a base de copolímers acrílics a emulsió aquosa, sense diluir, per a regularitzar la porositat i millorar l'adherència dels suports no absorbents, per a aplicar amb corró. (material) | 0.09 | 11.64 | 1.048 |
| mt28mcc050a | m² | Malla de fibra de vidre antiàlcalis, de 2,2x2,3 mm de llum de malla, de 58 g/m² de massa superficial, per armar micromorters. (material) | 1.05 | 2.33 | 2.447 |
| mt28mcc010k | kg | Micromorter bicomponent, compost de ciment, calç, àrids seleccionats i additius, amb una mida màxima de l'àrid de 0,3 mm, color a escollir, com capa base, per a aplicar amb plana metàl·lica. (material) | 1.4 | 4.7 | 6.580 |
| mt28mcc009a | l | Resina acrílica en base aquosa. (material) | 1.008 | 6.63 | 6.683 |
| mt28mcc008 | U | Pigment, per a la coloració en massa de microciment. (material) | 0.2 | 31.04 | 6.208 |
| mt28mcc010p | kg | Micromorter bicomponent, compost de ciment, calç, àrids seleccionats i additius, amb una mida màxima de l'àrid de 0,4 mm, color a escollir, com capa base, per a aplicar amb plana metàl·lica. (material) | 1 | 4.7 | 4.700 |
| mt28mcc020a | l | Emprimació a base de copolímers acrílics a emulsió aquosa, com a pont d'unió entre el micromorter i el vernís, per a aplicar amb brotxa, corró o pistola. (material) | 0.12 | 23.67 | 2.840 |
| mt28mcc021a | l | Vernís a l'aigua de poliuretà bicomponent, per a aplicar amb brotxa, corró o pistola. (material) | 0.15 | 36.86 | 5.529 |
| mo020 | h | Oficial 1ª construcció. (mà d'obra) | 0.881 | 28.42 | 25.038 |
| mo113 | h | Peó ordinari construcció. (mà d'obra) | 1.574 | 23.81 | 37.477 |
| % | % | Costos directes complementaris | 2 % | 98.550 | 1.971 |
|  |  | Costos directes |  |  | 100.521 |

Residus:
- col·locació: mt28mcc005a; factor de residu 0.03
- col·locació: mt28mcc050a; factor de residu 0.055
- col·locació: mt28mcc010k; factor de residu 0.0066
- col·locació: mt28mcc009a Resina acrílica en base aquosa; factor de residu 0.0543035
- col·locació: mt28mcc010p; factor de residu 0.0066
- col·locació: mt28mcc020a; factor de residu 0.03
- col·locació: mt28mcc021a Vernís a l'aigua de poliuretà bicomponent, per a aplicar amb brotxa, corró o pistola; factor de residu 0.0275

## Recursos

**mt28mcc005a** l Emprimació a base de copolímers acrílics a emulsió aquosa
Dades tècniques: Cost energètic 75.866 MJ; Emissió de CO2 2.890 kg; Codi LER 17 09 04; Massa de l'element 1 kg; Volum 0.000667 m3
Residus:
- embalatge: re150104 Envasos metàl·lics. (component de residu); rendiment 0.064 kg; Codi LER 15 01 04; Massa de l'element 1 kg; Volum 0.001667 m3

**mt28mcc050a** m² Malla de fibra de vidre antiàlcalis
Dades tècniques: Cost energètic 6.378 MJ; Emissió de CO2 0.314 kg; Codi LER 17 02 03; Massa de l'element 0.058 kg; Volum 0.000097 m3
Residus:
- embalatge: re170203 Plàstic. (component de residu); rendiment 0.024 kg; Codi LER 17 02 03; Massa de l'element 1 kg; Volum 0.001667 m3

**mt28mcc010k** kg Micromorter bicomponent
Dades tècniques: Cost energètic 6.618 MJ; Emissió de CO2 0.552 kg; Codi LER 17 01 01; Massa de l'element 1 kg; Volum 0.000667 m3
Residus:
- embalatge: re150101 Envasos de paper i cartró. (component de residu); rendiment 0.014 kg; Codi LER 15 01 01; Massa de l'element 1 kg; Volum 0.001333 m3

**mt28mcc009a** l Resina acrílica en base aquosa
Dades tècniques: Cost energètic 86.976 MJ; Emissió de CO2 3.310 kg; Codi LER 17 09 04; Massa de l'element 1.15 kg; Volum 0.000767 m3
Residus:
- embalatge: re150104 Envasos metàl·lics; rendiment 0.046 kg

**mt28mcc010p** kg Micromorter bicomponent
Dades tècniques: Cost energètic 6.618 MJ; Emissió de CO2 0.552 kg; Codi LER 17 01 01; Massa de l'element 1 kg; Volum 0.000667 m3
Residus:
- embalatge: re150101 Envasos de paper i cartró; rendiment 0.014 kg

**mt28mcc020a** l Emprimació a base de copolímers acrílics a emulsió aquosa
Dades tècniques: Cost energètic 75.866 MJ; Emissió de CO2 2.890 kg; Codi LER 17 09 04; Massa de l'element 1 kg; Volum 0.000667 m3
Residus:
- embalatge: re150104 Envasos metàl·lics; rendiment 0.064 kg

**mt28mcc021a** l Vernís a l'aigua de poliuretà bicomponent, per a aplicar amb brotxa, corró o pistola
Dades tècniques: Cost energètic 33.294 MJ; Emissió de CO2 1.976 kg; Codi LER 08 01 11; Massa de l'element 1.03 kg; Volum 0.001144 m3
Residus:
- embalatge: re150104 Envasos metàl·lics; rendiment 0.057 kg
