# Entornpeu de PVC

- Propietat de l'arxiu: CYPE Ingenieros S.A.
- Format: FIEBDC-3/2016
- Programa: Generador de preus de la construcció. CYPE Ingenieros, S.A.
- Data: 25/01/2025
- Divisa: EUR
- Costos indirectes: 3 %
- IVA: 21 %

## R Revestiments i extradossats

### RS Paviments

#### RSS De cautxú, de linòleum i vinílics

**RSS100** m Entornpeu de PVC.
Entornpeu soldable de PVC, de 105x40 mm i 2 mm de gruix, color a escollir. Col·locació en obra: amb adhesiu i soldat a topall per termofusió al paviment.
Inclou: Neteja i preparació de la superfície suport. Replanteig. Tall, col·locació, soldat i fixació de l'entornpeu.
Criteri d'amidament de projecte: Longitud mesurada segons documentació gràfica de Projecte, sense incloure buits de portes. No s'ha incrementat l'amidament per trencaments i retallades, ja que en la descomposició s'ha considerat un 5% més de peces.
Criteri de mesura d'obra: Es mesurarà la longitud realment executada segons especificacions de Projecte.

| Codi | Ut | Descripció | Rendiment | Preu | Import |
|---|---|---|---|---|---|
| mt18dww020a | l | Adhesiu de cloroprè, de base solvent monocomponent. (material) | 0.105 | 6.61 | 0.694 |
| mt18rpv030a | m | Entornpeu soldable de PVC, de 105x40 mm i 2 mm de gruix, color a escollir, subministrat en rotllos de 25 m de longitud. (material) | 1.05 | 8.35 | 8.768 |
| mo026 | h | Oficial 1ª instal·lador de revestiments flexibles. (mà d'obra) | 0.12 | 29.67 | 3.560 |
| % | % | Costos directes complementaris | 2 % | 13.022 | 0.260 |
|  |  | Costos directes |  |  | 13.282 |

Residus:
- col·locació: mt18rpv030a Entornpeu soldable de PVC, de 105x40 mm i 2 mm de gruix, color a escollir, subministrat en rotllos de 25 m de longitud; factor de residu 0.07629

## Recursos

**mt18rpv030a** m Entornpeu soldable de PVC, de 105x40 mm i 2 mm de gruix, color a escollir, subministrat en rotllos de 25 m de longitud
Dades tècniques: Cost energètic 35.683 MJ; Emissió de CO2 0.517 kg; Codi LER 17 02 03; Massa de l'element 0.4 kg; Volum 0.000667 m3
Residus:
- embalatge: re150101 Envasos de paper i cartró. (component de residu); rendiment 0.018 kg; Codi LER 15 01 01; Massa de l'element 1 kg; Volum 0.001333 m3
- embalatge: re170201 Fusta. (component de residu); rendiment 0.052 kg; Codi LER 17 02 01; Massa de l'element 1 kg; Volum 0.000909 m3
- embalatge: re170203 Plàstic. (component de residu); rendiment 0.003 kg; Codi LER 17 02 03; Massa de l'element 1 kg; Volum 0.001667 m3
