# Paviment vinílic heterogeni, amb sistema d'instal·lació "clic"

- Propietat de l'arxiu: CYPE Ingenieros S.A.
- Format: FIEBDC-3/2016
- Programa: Generador de preus de la construcció. CYPE Ingenieros, S.A.
- Data: 13/06/2024
- Divisa: EUR
- Costos indirectes: 3 %
- IVA: 21 %

## R Revestiments i extradossats

### RS Paviments

#### RSS De cautxú, de linòleum i vinílics

**RSS047** m² Paviment vinílic heterogeni, amb sistema d'instal·lació "clic".
Paviment vinílic heterogeni, de 4,0 mm de gruix total, amb capa d'ús de 0,70 mm d'espessor, amb tractament de protecció superficial a base de poliuretà, color a escollir, subministrat en llosetes encadellades i autoportants, de 50x50 cm; pes total: 6400 g/m²; classificació a l'ús, segons UNE-EN ISO 10874: classe 23 per a ús domèstic; classe 34 per a ús comercial; classe 43 per a ús industrial; reducció del soroll d'impactes 6 dB, segons UNE-EN ISO 10140; Euroclasse Bfl-s1 de reacció al foc, segons UNE-EN 13501-1. Col·locació en obra: mitjançant el sistema 'click', sobre capa fina d'anivellació.
Criteri de valoració econòmica: El preu no inclou la capa fina d'anivellació.
Inclou: Replanteig i retallada del paviment. Col·locació del paviment. Neteja final del paviment.
Criteri d'amidament de projecte: Superfície útil, mesura segons documentació gràfica de Projecte, deduint els buits de superfície major de 1 m².
Criteri de mesura d'obra: Es mesurarà la superfície realment executada segons especificacions de Projecte, deduint els buits de superfície major de 1 m².

| Codi | Ut | Descripció | Rendiment | Preu | Import |
|---|---|---|---|---|---|
| mt18dsi080a | m² | Llosetes heterogènies encadellades i autoportants, de PVC, de 50x50 cm i 4 mm de gruix total, amb capa d'ús de 0,70 mm d'espessor, amb tractament de protecció superficial a base de poliuretà, color a escollir; pes total: 6400 g/m²; classificació a l'ús, segons UNE-EN ISO 10874: classe 23 per a ús domèstic; classe 34 per a ús comercial; classe 43 per a ús industrial; reducció del soroll d'impactes 6 dB, segons UNE-EN ISO 10140; Euroclasse Bfl-s1 de reacció al foc, segons UNE-EN 13501-1. (material) | 1.05 | 32.5 | 34.125 |
| mo026 | h | Oficial 1ª instal·lador de revestiments flexibles. (mà d'obra) | 0.24 | 28.42 | 6.821 |
| mo064 | h | Ajudant instal·lador de revestiments flexibles. (mà d'obra) | 0.12 | 25.28 | 3.034 |
| % | % | Costos directes complementaris | 2 % | 43.980 | 0.880 |
|  |  | Costos directes |  |  | 44.860 |

Residus:
- col·locació: mt18dsi080a; factor de residu 0.0343305

## Recursos

**mt18dsi080a** m² Llosetes heterogènies encadellades i autoportants
Dades tècniques: Cost energètic 287.262 MJ; Emissió de CO2 31.421 kg; Codi LER 17 02 03; Massa de l'element 6.4 kg; Volum 0.010667 m3
Residus:
- embalatge: re170203 Plàstic. (component de residu); rendiment 0.039 kg; Codi LER 17 02 03; Massa de l'element 1 kg; Volum 0.001667 m3
