# Fals sostre continu de panells de llana de fusta. Sistema "SOPREMA"

- Propietat de l'arxiu: CYPE Ingenieros S.A.
- Format: FIEBDC-3/2016
- Programa: Generador de preus de la construcció. CYPE Ingenieros, S.A.
- Data: 05/07/2024
- Divisa: EUR
- Costos indirectes: 3 %
- IVA: 21 %

## R Revestiments i extradossats

### RT Falsos sostres en interiors

#### RTM Continus, de fusta

**RTM007** m² Fals sostre continu de panells de llana de fusta. Sistema "SOPREMA".
Fals sostre continu suspès, situat a una altura menor de 4 m, constituït per: ESTRUCTURA: estructura metàl·lica d'acer galvanitzat de mestres 60/27 de xapa d'acer galvanitzat, de 60 mm d'amplada amb forquilles de penjant i varetes cada 600 mm; PANELLS: panells lleugers de llana de fusta, gamma Fibro-Kustik, Berlín Fijación Directa "SOPREMA", de 600x600 mm i 25 mm de gruix, resistència tèrmica 0,33 m²K/W, conductivitat tèrmica 0,075 W/(mK). Inclús fixacions per a l'ancoratge dels perfils, cargols per a la fixació dels panells i accessoris de muntatge.
Inclou: Traçat en els murs del nivell del fals sostre. Replanteig dels perfils. Senyalització dels punts d'ancoratge al forjat o element de suport. Suspensió dels perfils. Tall dels panells. Col·locació dels panells. Resolució de trobades i punts singulars.
Criteri d'amidament de projecte: Superfície mesurada entre paraments, segons documentació gràfica de Projecte, sense descomptar buits per instal·lacions.
Criteri de mesura d'obra: Es mesurarà la superfície realment executada segons especificacions de Projecte, sense descomptar buits per instal·lacions.

| Codi | Ut | Descripció | Rendiment | Preu | Import |
|---|---|---|---|---|---|
| mt16bas010n | m² | Panell lleuger de llana de fusta, gamma Fibro-Kustik, Berlín Fijación Directa "SOPREMA", de 600x600 mm i 25 mm de gruix, segons UNE-EN 13168, format per encenalls de fusta de 2,0 mm de diàmetre aglomerades amb ciment, resistència tèrmica 0,33 m²K/W, conductivitat tèrmica 0,075 W/(mK), densitat 448 kg/m³, factor de resistència a la difusió del vapor d'aigua 3,5 i Euroclasse B-s1, d0 de reacció al foc segons UNE-EN 13501-1. (material) | 1.05 | 15.05 | 15.803 |
| mt12psg210a | U | Penjat per a falsos sostres suspesos. (material) | 0.9 | 0.36 | 0.324 |
| mt12psg210b | U | Segur per a la fixació del penjant, en falsos sostres suspesos. (material) | 0.9 | 0.04 | 0.036 |
| mt12psg210c | U | Connexió superior per fixar la vareta al penjant, en falsos sostres suspesos. (material) | 0.9 | 0.56 | 0.504 |
| mt12psg190 | U | Barnilla de penjament. (material) | 0.9 | 0.37 | 0.333 |
| mt12psg220 | U | Fixació composta per tac i cargol 5x27. (material) | 0.9 | 0.06 | 0.054 |
| mt12psg050c | m | Mestra 60/27 de xapa d'acer galvanitzat, de 60 mm d'amplada, segons UNE-EN 14195. (material) | 0.8 | 0.84 | 0.672 |
| mo015 | h | Oficial 1ª muntador de falsos sostres. (mà d'obra) | 0.324 | 29.34 | 9.506 |
| mo082 | h | Ajudant muntador de falsos sostres. (mà d'obra) | 0.324 | 25.28 | 8.191 |
| % | % | Costos directes complementaris | 2 % | 35.423 | 0.708 |
|  |  | Costos directes |  |  | 36.131 |

Residus:
- col·locació: mt12psg050c Mestra 60/27 de xapa d'acer galvanitzat, de 60 mm d'amplada, segons UNE-EN 14195; factor de residu 0.0188

## Recursos

**mt12psg050c** m Mestra 60/27 de xapa d'acer galvanitzat, de 60 mm d'amplada, segons UNE-EN 14195
Dades tècniques: Cost energètic 70.752 MJ; Emissió de CO2 2.171 kg; Codi LER 17 04 05; Massa de l'element 0.53 kg; Volum 0.000252 m3
Residus:
- embalatge: re170203 Plàstic. (component de residu); rendiment 0.005 kg; Codi LER 17 02 03; Massa de l'element 1 kg; Volum 0.001667 m3
